# Reixa metálica composta por bastidor de tubo cadrado de perfil oco de aceiro laminado en frío de 20x20x1,5 mm

- Propiedade do arquivo: CYPE INGENIEROS, S.A.
- Formato: FIEBDC-3/2002
- Divisa: EUR
- Custos indirectos: 3.00 %
- Gastos xerais: 13.00 %
- Beneficio industrial: 6.00 %
- IVE: 16.00 %

## F Fachadas

### FD Defensas de exteriores

#### FDR Reixas e entramados metálicos

**FDR010** m² Reixa metálica composta por bastidor de tubo cadrado de perfil oco de aceiro laminado en frío de 20x20x1,5 mm, barrotes horizontais de tubo cadrado de perfil oco de aceiro laminado en frío de 20x20x1,5 mm e barrotes verticais de tubo cadrado de perfil oco de aceiro laminado en frío de 20x20x1,5 mm, montaxe mediante recibido en obra de fábrica.
Reixa metálica composta por bastidor de tubo cadrado de perfil oco de aceiro laminado en frío de 20x20x1,5 mm, barrotes horizontais de tubo cadrado de perfil oco de aceiro laminado en frío de 20x20x1,5 mm e barrotes verticais de tubo cadrado de perfil oco de aceiro laminado en frío de 20x20x1,5 mm. Todo con tratamento anticorrosión segundo UNE-EN ISO 1461 e imprimación SHOP-PRIMER a base de resina polivinil-butiral cun espesor medio de recubrimento de 20 micras Incluso p/p de garras de ancoraxe. Elaboración en taller e fixación mediante recibido en obra de fábrica con morteiro de cemento M-5 e axuste final en obra.
Inclúe: Todas. Marcado dos puntos de fixación do bastidor. Presentación da reixa. Aplomado e nivelación. Resolución das unións do bastidor ós paramentos. Montaxe de elementos complementarios.
Criterio de medición de proxecto: Superficie do oco a cerrar, medida segundo documentación gráfica de Proxecto.
Criterio de medición de obra: Medirase, con as dimensións do oco, a superficie realmente executada segundo especificacións do Proxecto.

| Código | Ud | Descrición | Rendemento | Prezo | Importe |
|---|---|---|---|---|---|
| mt26aab010aa | m | Tubo cadrado de perfil oco de aceiro laminado en frío de 20x20x1,5 mm. (material) | 3.330 | 0.82 | 2.73 |
| mt26aab010aa | m | Tubo cadrado de perfil oco de aceiro laminado en frío de 20x20x1,5 mm. | 5.000 | 0.82 | 4.10 |
| mt26aab010aa | m | Tubo cadrado de perfil oco de aceiro laminado en frío de 20x20x1,5 mm. | 10.000 | 0.82 | 8.20 |
| mt09mor010c | m³ | Morteiro de cemento CEM II/B-P 32,5 N tipo M-5, confecionado na obra con 250 kg/m³ de cemento e unha proporción en volume 1/6. (material) | 0.008 | 115.30 | 0.92 |
| mt27pfi050 | kg | Imprimación SHOP-PRIMER a base de resinas pigmentadas con óxido de ferro vermello, cromato de zinc e fosfato de zinc. (material) | 0.160 | 9.95 | 1.59 |
| op00amo010 |  | Amoladora o radial. | 1.000 | 0.00 | 0.00 |
| op00tal010 |  | Taladro. | 1.000 | 0.00 | 0.00 |
| mo104 | h | Peón ordinario construcción. (man de obra) | 0.834 | 13.97 | 11.65 |
| mo016 | h | Oficial 1ª cerraxeiro. (man de obra) | 0.375 | 15.52 | 5.82 |
| mo054 | h | Axudante cerraxeiro. (man de obra) | 0.375 | 14.70 | 5.51 |
| % | % | Costes directos complementarios | 2 % | 40.52 | 0.81 |
|  |  | Custos directos |  |  | 41.33 |
