# Toldo estor, de 2000 mm de liña e 1900 mm de saída, de lona acrílica, con accionamiento manual con manivela

- Propiedade do arquivo: CYPE INGENIEROS, S.A.
- Formato: FIEBDC-3/2002
- Divisa: EUR
- Custos indirectos: 3.00 %
- Gastos xerais: 13.00 %
- Beneficio industrial: 6.00 %
- IVE: 16.00 %

## F Fachadas

### FD Defensas de exteriores

#### FDT Toldos e parasois

**FDT010** Ude Toldo estor, de 2000 mm de liña e 1900 mm de saída, de lona acrílica, con accionamiento manual con manivela.
Subministración e colocación de toldo estor, de 2000 mm de liña e 1900 mm de saída, de lona acrílica, con accionamiento manual mediante manivela metálica. Incluso p/p de ferraxes e accesorios. Totalmente terminado e colocado en obra.
Inclúe: Todas. Replanteo. Ancoraxe ó paramento dos elementos de fixación. Montaxe do toldo e dos accesorios.
Criterio de medición de proxecto: Número de unidades previstas, segundo documentación gráfica de Proxecto.
Criterio de medición de obra: Medirase o número de unidades realmente executadas segundo especificacións do Proxecto.

| Código | Ud | Descrición | Rendemento | Prezo | Importe |
|---|---|---|---|---|---|
| mt44tol010a | Ude | Toldo estor, de 2000 mm de liña e 1900 mm de saída, de lona acrílica, con ferraxes e accesorios de fixación. (material) | 1.000 | 283.42 | 283.42 |
| mt44tol100a | Ude | Manivela para accionamento manual de toldos. (material) | 1.000 | 20.00 | 20.00 |
| op00ato010 |  | Atornillador. | 1.000 | 0.00 | 0.00 |
| op00tal010 |  | Taladro. | 1.000 | 0.00 | 0.00 |
| mo009 | h | Oficial 1ª montador. (man de obra) | 0.980 | 15.78 | 15.46 |
| mo075 | h | Axudante montador. (man de obra) | 0.980 | 14.65 | 14.36 |
| % | % | Costes directos complementarios | 2 % | 333.24 | 6.66 |
|  |  | Custos directos |  |  | 339.90 |
