# Cerramento de fachada formado por panel simple nervado

- Propiedade do arquivo: CYPE INGENIEROS, S.A.
- Formato: FIEBDC-3/2002
- Divisa: EUR
- Custos indirectos: 3.00 %
- Gastos xerais: 13.00 %
- Beneficio industrial: 6.00 %
- IVE: 16.00 %

## F Fachadas

### FL Lixeiras

#### FLG Paneis de GRC

**FLG011** m² Cerramento de fachada formado por panel simple nervado, de GRC, tipo lámina rixidizada, de 10 cm de espesor, 3 m de anchura máxima e 6 m² de superficie máxima, acabado liso de cor branca, composto por cemento fotocatalítico descontaminante TX ARIA "FYM ITALCEMENTI GROUP", area de sílice de granulometría seleccionada e fibra de vidro.
Subministración e montaxe de cerramento de fachada formado por panel simple nervado, de GRC, tipo lámina rixidizada, de 10 cm de espesor, 3 m de anchura máxima e 6 m² de superficie máxima, acabado liso de cor branca, composto por cemento fotocatalítico descontaminante TX ARIA "FYM ITALCEMENTI GROUP", area de sílice de granulometría seleccionada e fibra de vidro, con inclusión ou delimitación de ocos. Incluso p/p de colocación en obra dos paneis con axuda de guindastre autopropulsado e apuntalamentos, pezas especiais e elementos metálicos para conexión entre paneis e entre paneis e elementos estructurais, tornillería, limpeza e imprimación da xunta, e selado de xuntas no lado exterior con silicona neutra sobre cordón de espuma de polietileno expandido de cela pechada. Totalmente montados.
Inclúe: Replanteo de paneis e elementos de ancoraxe. Posicionado do panel no seu lugar de colocación. Aplomo e apuntalamento do panel. Fijación de los anclajes con tornillería. Repaso de paneis. Selado de xuntas.
Criterio de medición de proxecto: Superficie medida segundo documentación gráfica de Proxecto, sen duplicar esquinas nin encontros, deducindo os ocos de superficie maior de 3 m².
Criterio de medición de obra: Medirase a superficie realmente executada segundo especificacións do Proxecto, sen duplicar esquinas nin encontros, deducindo os ocos de superficie maior de 3 m².

| Código | Ud | Descrición | Rendemento | Prezo | Importe |
|---|---|---|---|---|---|
| mt12pgi010a | m² | Panel simple nervado, de GRC, tipo lámina rixidizada, de 10 cm de espesor, 3 m de anchura máxima e 6 m² de superficie máxima, acabado liso de cor branca, composto por unha mistura homoxénea de cemento fotocatalítico descontaminante TX ARIA "FYM ITALCEMENTI GROUP", area silícea seleccionada de 0,1 mm de tamaño máximo, en relación 1/1, auga e fibra de vidro dispersa na masa, resistente ós álcalis (ARC), cun contido mínimo de zirconio do 15%, misturada homoxéneamente mediante proxección co morteiro nunha proporción do 5% do total do peso da mistura. Peso de 30 a 45 kg/m². (material) | 1.000 | 114.00 | 114.00 |
| mt12pgg100 | Ude | Repercusión, por m² de fachada de panel de GRC, de pezas especiais e elementos metálicos para conexión entre paneis e entre paneis e elementos estructurais, limpeza e imprimación da xunta, e selado de xuntas no lado exterior con silicona neutra sobre cordón de espuma de polietileno expandido de cela pechada. (material) | 1.000 | 3.00 | 3.00 |
| mq07gte010c | h | Guindastre autopropulsado de brazo telescópico cunha capacidade de elevación de 30 t e 27 m de altura máxima de traballo. (maquinaria) | 0.030 | 66.82 | 2.00 |
| op00ato010 |  | Atornillador. | 1.000 | 0.00 | 0.00 |
| op00tal010 |  | Taladro. | 1.000 | 0.00 | 0.00 |
| op00amo010 |  | Amoladora o radial. | 1.000 | 0.00 | 0.00 |
| mo045 | h | Oficial 1ª montador de paneles prefabricados de hormigón. (man de obra) | 0.184 | 15.28 | 2.81 |
| mo088 | h | Axudante montador de paneles prefabricados de hormigón. (man de obra) | 0.184 | 14.65 | 2.70 |
| % | % | Costes directos complementarios | 2 % | 124.51 | 2.49 |
|  |  | Custos directos |  |  | 127.00 |
