# Dintel de madeira aserrada de piñeiro silvestre (Pinus Sylvestris L.) España 0

- Propiedade do arquivo: CYPE INGENIEROS, S.A.
- Formato: FIEBDC-3/2002
- Divisa: EUR
- Custos indirectos: 3.00 %
- Gastos xerais: 13.00 %
- Beneficio industrial: 6.00 %
- IVE: 16.00 %

## F Fachadas

### FR Remates de exteriores

#### FRD Dinteis

**FRD040** m³ Dintel de madeira aserrada de piñeiro silvestre (Pinus Sylvestris L.) España 0, de 10x10 a 15x30 cm de sección e ata 6 m de lonxitude, calidade estructural MEG, clase resistente C-18, protección da madeira con clase de penetración P2, traballada en taller.
Subministración e colocación de dintel de madeira aserrada de piñeiro silvestre (Pinus Sylvestris L.) España 0, acabado cepillado, de 10x10 a 15x30 cm de sección e ata 6 m de lonxitude, para aplicacións estructurais, calidade estructural MEG segundo UNE 56544, clase resistente C-18 segundo UNE-EN 338 e UNE-EN 1912 e protección fronte a axentes bióticos que se corresponde coa clase de penetración P2 (3 mm nas caras laterais da albura e 40 mm en sentido axial) segundo UNE-EN 351-1. Ata p/p de preparación da zona de apoio, cortes, entalladuras para o seu correcto acoplamento, nivelamento e colocación sobre as xambas do oco. Traballado en taller e colocado en obra.
Inclúe: Todas. Replanteo do nivel de apoio dos elementos. Colocación e fixación provisional do lintel. Aplomado e nivelación. Ejecución das unións. Reparación de defectos superficiais.
Criterio de medición de proxecto: Volumen medido segundo documentación gráfica de Proxecto, apoiándose nas maiores dimensións transversais para aquelas pezas que non teñan escuadrías rectangulares ou cadradas, e a lonxitude incluíndo as entregas.
Criterio de medición de obra: Medirase o volumen realmente executado segundo especificacións do Proxecto, apoiándose nas maiores dimensións transversais para aquelas pezas que non teñan escuadrías rectangulares ou cadradas, incluíndo na lonxitude as entregas.

| Código | Ud | Descrición | Rendemento | Prezo | Importe |
|---|---|---|---|---|---|
| mt07mee050d | m³ | Madeira aserrada de piñeiro silvestre (Pinus Sylvestris L.) España 0 con acabado cepillado, para dintel de 10x10 a 15x30 cm de sección e ata 6 m de lonxitude, para aplicacións estructurais, calidade estructural MEG segundo UNE 56544, clase resistente C-18 segundo UNE-EN 338 e UNE-EN 1912 e protección fronte a axentes bióticos que se corresponde coa clase de penetración P2 (3 mm nas caras laterais da albura e 40 mm en sentido axial) segundo UNE-EN 351-1, traballada en taller. (material) | 1.000 | 369.28 | 369.28 |
| op00cla010 |  | Clavadora. | 1.000 | 0.00 | 0.00 |
| op00cep010 |  | Garlopa. | 1.000 | 0.00 | 0.00 |
| op00sie020 |  | Sierra de disco fijo, para mesa de trabajo. | 1.000 | 0.00 | 0.00 |
| mo015 | h | Oficial 1ª carpinteiro. (man de obra) | 8.659 | 15.53 | 134.47 |
| mo053 | h | Axudante carpinteiro. (man de obra) | 4.329 | 14.76 | 63.90 |
| % | % | Costes directos complementarios | 2 % | 567.65 | 11.35 |
|  |  | Custos directos |  |  | 579.00 |
