# Xamba de formigón polímero de superficie puída, de cor gris, de 20x2 cm

- Propiedade do arquivo: CYPE INGENIEROS, S.A.
- Formato: FIEBDC-3/2002
- Divisa: EUR
- Custos indirectos: 3.00 %
- Gastos xerais: 13.00 %
- Beneficio industrial: 6.00 %
- IVE: 16.00 %

## F Fachadas

### FR Remates de exteriores

#### FRJ Xambas

**FRJ010** m Xamba de formigón polímero de superficie puída, de cor gris, de 20x2 cm.
Formación de xamba de formigón polímero de superficie puída, de cor gris, de 20x2 cm, con ancoraxe metálico de aceiro inoxidable, recibida cunha capa de masa de cemento hidrófugo M-15, cunha espesura de 15 mm, sobre a que se introducen os ancoraxes metálicos, prevendo unha xunta de 5 mm entre pezas. Incluso selado entre pezas e unións cos peches e carpinterías con masilla de poliuretano de gran flexibilidade.
Inclúe: Todas. Replanteo das pezas no oco ou remate. Colocación de reglas e plomadas suxeitas ó muro. Colocación, aplomado, nivelación e aliñación. Selado de xuntas e limpeza da xamba.
Criterio de medición de proxecto: Lonxitude medida por o seu maior desenvolvemento lineal, segundo documentación gráfica de Proxecto.
Criterio de medición de obra: Medirase, polo seu mayor desenvolvemento lineal, a lonxitude realmente executada segundo especificacións do Proxecto, incluíndo a lonxitude que puidera perderse en ingletes.

| Código | Ud | Descrición | Rendemento | Prezo | Importe |
|---|---|---|---|---|---|
| mt09moe010c | m³ | Morteiro de cemento CEM II/B-P 32,5 N, hidrófugo, tipo M-15, confecionado na obra con 450 kg/m³ de cemento e unha proporción en volume 1/3. (material) | 0.002 | 158.50 | 0.32 |
| mt20wwa040 | kg | Adhesivo cementoso flexible e de gran adherencia. (material) | 1.224 | 0.50 | 0.61 |
| mt20rhl020d | m | Xamba de formigón polímero de superficie puída, de cor gris, de 20x2 cm, con ancoraxe metálico de aceiro inoxidable. (material) | 1.050 | 16.21 | 17.02 |
| mt20wwa025 | m | Perfil de espuma de polietileno, de 6 mm de diámetro, para recheo de xuntas. (material) | 0.200 | 0.39 | 0.08 |
| mt20wwa035 | Ude | Bote de imprimación para masillas (250 cm³). (material) | 0.023 | 5.35 | 0.12 |
| mt20wwa030 | Ude | Bote de masilla de poliuretano impermeable (310 cm³). (material) | 0.046 | 5.25 | 0.24 |
| op00amo010 |  | Amoladora o radial. | 1.000 | 0.00 | 0.00 |
| mo018 | h | Oficial 1ª construcción. (man de obra) | 0.295 | 15.28 | 4.51 |
| mo104 | h | Peón ordinario construcción. (man de obra) | 0.295 | 13.97 | 4.12 |
| % | % | Costes directos complementarios | 2 % | 27.02 | 0.54 |
|  |  | Custos directos |  |  | 27.56 |
