# Cubrealicerce de formigón polímero de superficie puída, de cor branca, de 30x30 cm

- Propiedade do arquivo: CYPE INGENIEROS, S.A.
- Formato: FIEBDC-3/2002
- Divisa: EUR
- Custos indirectos: 3.00 %
- Gastos xerais: 13.00 %
- Beneficio industrial: 6.00 %
- IVE: 16.00 %

## F Fachadas

### FR Remates de exteriores

#### FRP Cubrealicerces

**FRP010** Ude Cubrealicerce de formigón polímero de superficie puída, de cor branca, de 30x30 cm.
Formación de cubrealicerce de formigón polímero de superficie puída, de cor branca, de 30x30 cm, con ancoraxe metálico de aceiro inoxidable, recibido cunha capa de masa de cemento hidrófugo M-15, cunha espesura de 15 mm, sobre a que se introducen os ancoraxes metálicos. Incluso selado con masilla de poliuretano de gran flexibilidade.
Inclúe: Todas. Replanteo da peza. Colocación, aplomado, nivelación e aliñación da peza. Limpeza.
Criterio de medición de proxecto: Número de unidades previstas, segundo documentación gráfica de Proxecto.
Criterio de medición de obra: Medirase o número de unidades realmente executadas segundo especificacións do Proxecto.

| Código | Ud | Descrición | Rendemento | Prezo | Importe |
|---|---|---|---|---|---|
| mt09moe010c | m³ | Morteiro de cemento CEM II/B-P 32,5 N, hidrófugo, tipo M-15, confecionado na obra con 450 kg/m³ de cemento e unha proporción en volume 1/3. (material) | 0.002 | 158.50 | 0.32 |
| mt20wwa040 | kg | Adhesivo cementoso flexible e de gran adherencia. (material) | 0.540 | 0.50 | 0.27 |
| mt20aho030e | Ude | Cubrealicerce de formigón polímero de superficie puída, de cor branca, de 30x30 cm, con ancoraxe metálico de aceiro inoxidable. (material) | 1.000 | 22.65 | 22.65 |
| op00amo010 |  | Amoladora o radial. | 1.000 | 0.00 | 0.00 |
| mo018 | h | Oficial 1ª construcción. (man de obra) | 0.148 | 15.28 | 2.26 |
| mo104 | h | Peón ordinario construcción. (man de obra) | 0.148 | 13.97 | 2.07 |
| % | % | Costes directos complementarios | 2 % | 27.57 | 0.55 |
|  |  | Custos directos |  |  | 28.12 |
