# Barreira de microondas para exterior, formada por emisor e receptor, alcance máximo de 180 m de lonxitude por 6 m de largura

- Propiedade do arquivo: CYPE INGENIEROS, S.A.
- Formato: FIEBDC-3/2002
- Divisa: EUR
- Custos indirectos: 3.00 %
- Gastos xerais: 13.00 %
- Beneficio industrial: 6.00 %
- IVE: 16.00 %

## I Instalacións

### ID Seguridade

#### IDB Barreiras

**IDB100** Ude Barreira de microondas para exterior, formada por emisor e receptor, alcance máximo de 180 m de lonxitude por 6 m de largura.
Subministración e instalación de barreira de microondas para exterior, formada por emisor e receptor, alcance máximo de 180 m de lonxitude por 6 m de largura, con alimentación a 12 Vcc ou 18 Vca, espazo para batería de 12 V e 1,9 Ah, 4 canais de modulación e protección antidesmontaxe. Totalmente montada, conexionada e probada.
Inclúe: Replanteo do emprazamento. Fixación. Conexionado coa rede eléctrica.
Criterio de medición de proxecto: Número de unidades previstas, segundo documentación gráfica de Proxecto.
Criterio de medición de obra: Medirase o número de unidades realmente executadas segundo especificacións do Proxecto.

| Código | Ud | Descrición | Rendemento | Prezo | Importe |
|---|---|---|---|---|---|
| mt41ing030a | Ude | Barreira de microondas para exterior, formada por emisor e receptor, alcance máximo de 180 m de lonxitude por 6 m de largura, con alimentación a 12 Vcc ou 18 Vca, espazo para batería de 12 V e 1,9 Ah, 4 canais de modulación e protección antidesmontaxe. (material) | 1.000 | 1042.81 | 1042.81 |
| mt41www010 | Ude | Material auxiliar para instalacións de protección contra roubo. (material) | 1.000 | 1.65 | 1.65 |
| mo004 | h | Oficial 1ª instalador de redes y equipos de detección y seguridad. (man de obra) | 0.244 | 15.78 | 3.85 |
| mo096 | h | Axudante instalador de redes y equipos de detección y seguridad. (man de obra) | 0.244 | 14.62 | 3.57 |
| % | % | Costes directos complementarios | 2 % | 1051.88 | 21.04 |
|  |  | Custos directos |  |  | 1072.92 |
