# Sistema de alimentación ininterrompida Off-Line, de 0,4 kVA de potencia, para alimentación monofásica

- Propiedade do arquivo: CYPE INGENIEROS, S.A.
- Formato: FIEBDC-3/2002
- Divisa: EUR
- Custos indirectos: 3.00 %
- Gastos xerais: 13.00 %
- Beneficio industrial: 6.00 %
- IVE: 16.00 %

## I Instalacións

### IE Eléctricas

#### IEA Sistemas de alimentación ininterrompida (SAI)

**IEA010** Ude Sistema de alimentación ininterrompida Off-Line, de 0,4 kVA de potencia, para alimentación monofásica.
Subministración e instalación de sistema de alimentación ininterrompida Off-Line, de 0,4 kVA de potencia, para alimentación monofásica, composto por rectificador de corrente e cargador de batería, batería, inversor estático electrónico, supervisor de rede e conmutador. Ata accesorios necesarios para a súa correcta instalación. Totalmente montado, conexionado e posto en marcha pola empresa instaladora para a comprobación do seu correcto funcionamento.
Inclúe: Montaxe e fixación. Conexionado e posta en marcha.
Criterio de medición de proxecto: Número de unidades previstas, segundo documentación gráfica de Proxecto.
Criterio de medición de obra: Medirase o número de unidades realmente executadas segundo especificacións do Proxecto.

| Código | Ud | Descrición | Rendemento | Prezo | Importe |
|---|---|---|---|---|---|
| mt35sai010aa | Ude | Sistema de alimentación ininterrompida Off-Line, de 0,4 kVA de potencia, para alimentación monofásica, composto por rectificador de corrente e cargador de batería, batería, inversor estático electrónico, supervisor de rede e conmutador. (material) | 1.000 | 266.75 | 266.75 |
| mo001 | h | Oficial 1ª electricista. (man de obra) | 0.974 | 15.78 | 15.37 |
| mo093 | h | Axudante electricista. (man de obra) | 0.974 | 14.62 | 14.24 |
| % | % | Costes directos complementarios | 2 % | 296.36 | 5.93 |
|  |  | Custos directos |  |  | 302.29 |
