# Módulo solar fotovoltaico de células de silicio monocristalino

- Propiedade do arquivo: CYPE INGENIEROS, S.A.
- Formato: FIEBDC-3/2002
- Divisa: EUR
- Custos indirectos: 3.00 %
- Gastos xerais: 13.00 %
- Beneficio industrial: 6.00 %
- IVE: 16.00 %

## I Instalacións

### IE Eléctricas

#### IEF Solar fotovoltaica

**IEF010** m² Módulo solar fotovoltaico de células de silicio monocristalino, para integración arquitectónica en fachada de edificio, modelo RXJJ1-DBR125, potencia máxima (Wp) 125 W, tensión a máxima potencia (Vmp) 21 V, intensidade a máxima potencia (Imp) 5,94 A, intensidade de cortocircuíto (Isc) 6,54 A, tensión en circuíto aberto (Voc) 25,2 V, eficiencia 16%.
Subministración e instalación de módulo solar fotovoltaico de células de silicio monocristalino, para integración arquitectónica en fachada de edificio, modelo RXJJ1-DBR125, potencia máxima (Wp) 125 W, tensión a máxima potencia (Vmp) 21 V, intensidade a máxima potencia (Imp) 5,94 A, intensidade de cortocircuíto (Isc) 6,54 A, tensión en circuíto aberto (Voc) 25,2 V, eficiencia 16%, 42 células, cristal exterior temprado de 5 mm de espesor, capa adhesiva dobre de PVB, cristal posterior temprado de 5 mm de espesor, temperatura de traballo -40°C ata 80°C, coeficiente de transferencia de calor 4,5 W/m²K, redución de ruído 15 dB, transmitancia térmica 25%, transparencia 32%, dimensións 1600x1300x10 mm, altura máxima de instalación 80 m, resistencia á carga do vento 287 kg/m², peso 52 kg, cristal transparente, con caixa de conexións, montaxe con ganchos. Ata accesorios de montaxe e material de conexionado eléctrico. Totalmente montado, conexionado e probado.
Inclúe: Colocación e fixación do módulo. Conexionado coa rede eléctrica.
Criterio de medición de proxecto: Superficie medida segundo documentación gráfica de Proxecto, sen duplicar esquinas nin encontros, deducindo todos os ocos.
Criterio de medición de obra: Medirase a superficie realmente executada segundo especificacións do Proxecto, sen duplicar esquinas nin encontros, deducindo todos os ocos.

| Código | Ud | Descrición | Rendemento | Prezo | Importe |
|---|---|---|---|---|---|
| mt35azi010a | m² | Módulo solar fotovoltaico de células de silicio monocristalino, para integración arquitectónica en fachada de edificio, modelo RXJJ1-DBR125, potencia máxima (Wp) 125 W, tensión a máxima potencia (Vmp) 21 V, intensidade a máxima potencia (Imp) 5,94 A, intensidade de cortocircuíto (Isc) 6,54 A, tensión en circuíto aberto (Voc) 25,2 V, eficiencia 16%, 42 células, cristal exterior temprado de 5 mm de espesor, capa adhesiva dobre de PVB, cristal posterior temprado de 5 mm de espesor, temperatura de traballo -40°C ata 80°C, coeficiente de transferencia de calor 4,5 W/m²K, redución de ruído 15 dB, transmitancia térmica 25%, transparencia 32%, dimensións 1600x1300x10 mm, altura máxima de instalación 80 m, resistencia á carga do vento 287 kg/m², peso 52 kg, cristal transparente, con caixa de conexións. (material) | 1.000 | 374.00 | 374.00 |
| mt35azi100a | Ude | Repercusión por m² de accesorios de montaxe con ganchos de módulo fotovoltaico de fachada. (material) | 1.000 | 25.00 | 25.00 |
| mt35azi110 | Ude | Repercusión por m² de material eléctrico para conexión de módulo fotovoltaico de fachada. (material) | 1.000 | 38.00 | 38.00 |
| mo007 | h | Oficial 1ª instalador de captadores solares. (man de obra) | 0.391 | 15.78 | 6.17 |
| mo099 | h | Axudante instalador de captadores solares. (man de obra) | 0.391 | 14.62 | 5.72 |
| % | % | Costes directos complementarios | 2 % | 448.89 | 8.98 |
|  |  | Custos directos |  |  | 457.87 |
