# Tubaxe para alimentación de auga potable, colocada superficialmente, formada por tubo de polietileno reticulado (PE-X), serie 5, de 32 mm de diámetro exterior, serie 5, PN=6 atm

- Propiedade do arquivo: CYPE INGENIEROS, S.A.
- Formato: FIEBDC-3/2002
- Divisa: EUR
- Custos indirectos: 3.00 %
- Gastos xerais: 13.00 %
- Beneficio industrial: 6.00 %
- IVE: 16.00 %

## I Instalacións

### IF Fontanería

#### IFB Tubos de alimentación

**IFB005** m Tubaxe para alimentación de auga potable, colocada superficialmente, formada por tubo de polietileno reticulado (PE-X), serie 5, de 32 mm de diámetro exterior, serie 5, PN=6 atm.
Subministración e montaxe de tubaxe para alimentación de auga potábel, colocada superficialmente e fixada ó paramento, formada por tubo de polietileno reticulado (PE-X), serie 5, de 32 mm de diámetro exterior, serie 5, PN=6 atm e 2,9 mm de espesor. Ata p/p de elementos de montaxe e suxeción á obra, accesorios e pezas especiais, e demáis material auxiliar. Totalmente montada, conexionada e probada pola empresa instaladora mediante as correspondentes probas de servizo (incluídas neste prezo).
Inclúe: Replanteo e trazado. Colocación e fixación de tubo e accesorios. Realización de probas de servizo.
Criterio de medición de proxecto: Lonxitude medida segundo documentación gráfica de Proxecto.
Criterio de medición de obra: Medirase a lonxitude realmente executada segundo especificacións do Proxecto.

| Código | Ud | Descrición | Rendemento | Prezo | Importe |
|---|---|---|---|---|---|
| mt37tpu400d | Ude | Material auxiliar para montaxe e suxección á obra de as tuberías de polietileno reticulado (PE-X), serie 5, de 32 mm de diámetro exterior. (material) | 1.000 | 0.32 | 0.32 |
| mt37tpu010dg | m | Tubo de polietileno reticulado (PE-X), serie 5, de 32 mm de diámetro exterior, serie 5, PN=6 atm e 2,9 mm de espesor, segundo UNE-EN ISO 15875-2, co prezo incrementado o 30% en concepto de accesorios e pezas especiais. (material) | 1.000 | 8.44 | 8.44 |
| op00ato010 |  | Atornillador. | 1.000 | 0.00 | 0.00 |
| op00mar010 |  | Martillo. | 1.000 | 0.00 | 0.00 |
| op00tal010 |  | Taladro. | 1.000 | 0.00 | 0.00 |
| mo006 | h | Oficial 1ª fontaneiro. (man de obra) | 0.059 | 15.78 | 0.93 |
| mo098 | h | Axudante fontaneiro. (man de obra) | 0.059 | 14.62 | 0.86 |
| % | % | Costes directos complementarios | 2 % | 10.55 | 0.21 |
|  |  | Custos directos |  |  | 10.76 |
