# Arqueta de paso, prefabricada de polipropileno, de sección rectangular de 51x37 cm na base e 30 cm de altura, con tapa e chave de paso de comporta

- Propiedade do arquivo: CYPE INGENIEROS, S.A.
- Formato: FIEBDC-3/2002
- Divisa: EUR
- Custos indirectos: 3.00 %
- Gastos xerais: 13.00 %
- Beneficio industrial: 6.00 %
- IVE: 16.00 %

## I Instalacións

### IF Fontanería

#### IFB Tubos de alimentación

**IFB020** Ude Arqueta de paso, prefabricada de polipropileno, de sección rectangular de 51x37 cm na base e 30 cm de altura, con tapa e chave de paso de comporta.
Suministro e montaxe de arqueta de paso prefabricada de polipropileno, de sección rectangular de 51x37 cm na base e 30 cm de altura, con tapa de 38x25 cm e chave de paso de comporta de latón fundido, sobre soleira de formigón en masa HM-20/B/20/I de 15 cm de espesor. Ata conexións de conduccións e remates. Totalmente montada, sen incluir a excavación nin o recheo do trasdós.
Inclúe: Replanteo da arqueta. Eliminación das terras soltas do fondo da excavación. Verquido e compactación do formigón en formación de soleira. Colocación da arqueta prefabricada. Formación de buratos para o paso dos tubos. Colocación e conexión da chave de paso. Colocación da tapa e os accesorios.
Criterio de medición de proxecto: Número de unidades previstas, segundo documentación gráfica de Proxecto.
Criterio de medición de obra: Medirase o número de unidades realmente executadas segundo especificacións do Proxecto.

| Código | Ud | Descrición | Rendemento | Prezo | Importe |
|---|---|---|---|---|---|
| mt10hmf010Mm | m³ | Formigón HM-20/B/20/I, fabricado en central. (material) | 0.043 | 70.64 | 3.04 |
| mt37aar020g | Ude | Arqueta prefabricada de polipropileno, de sección rectangular, de 51x37 cm na base e 30 cm de altura, con tapa de cor verde de 38x25 cm. (material) | 1.000 | 17.48 | 17.48 |
| mt37svc010a | Ude | Válvula de comporta de latón fundido, para roscar, de 1/2". (material) | 1.000 | 5.82 | 5.82 |
| mt37www010 | Ude | Material auxiliar para instalacións de fontanería. (material) | 1.000 | 1.40 | 1.40 |
| au00auh040 |  | Vibrador de formigón, eléctrico. | 1.000 | 0.00 | 0.00 |
| mo018 | h | Oficial 1ª construcción. (man de obra) | 0.596 | 15.28 | 9.11 |
| mo104 | h | Peón ordinario construcción. (man de obra) | 0.436 | 13.97 | 6.09 |
| mo006 | h | Oficial 1ª fontaneiro. (man de obra) | 0.098 | 15.78 | 1.55 |
| mo098 | h | Axudante fontaneiro. (man de obra) | 0.098 | 14.62 | 1.43 |
| % | % | Costes directos complementarios | 2 % | 45.92 | 0.92 |
|  |  | Custos directos |  |  | 46.84 |
