# Preinstalación de contador xeral de auga de 1/2" DN 15 mm, colocado en fornela, con chave de corte xeral de comporta

- Propiedade do arquivo: CYPE INGENIEROS, S.A.
- Formato: FIEBDC-3/2002
- Divisa: EUR
- Custos indirectos: 3.00 %
- Gastos xerais: 13.00 %
- Beneficio industrial: 6.00 %
- IVE: 16.00 %

## I Instalacións

### IF Fontanería

#### IFC Contadores

**IFC010** Ude Preinstalación de contador xeral de auga de 1/2" DN 15 mm, colocado en fornela, con chave de corte xeral de comporta.
Preinstalación de contador xeral de auga 1/2" DN 15 mm, colocado en fornela, conectado ó ramal de acometida e ó tubo de alimentación, formada por chave de corte xeral de comporta de latón fundido; billa de comprobación; filtro retedor de residuos; válvula de retención de latón e chave de saída de comporta de latón fundido. Ata marco e tapa de fundición dúctil para rexistro e demáis material auxiliar. Totalmente montada, conexionada e probada. Sen incluir o prezo do contador.
Inclúe: Replanteo. Colocación e fixación de accesorios e pezas especiais. Conexionado.
Criterio de medición de proxecto: Número de unidades previstas, segundo documentación gráfica de Proxecto.
Criterio de medición de obra: Medirase o número de unidades realmente executadas segundo especificacións do Proxecto.

| Código | Ud | Descrición | Rendemento | Prezo | Importe |
|---|---|---|---|---|---|
| mt37svc010a | Ude | Válvula de comporta de latón fundido, para roscar, de 1/2". (material) | 2.000 | 5.82 | 11.64 |
| mt37www060b | Ude | Filtro retedor de residuos de latón, con tamiz de aceiro inoxidable con perforacións de 0,4 mm de diámetro, con rosca de 1/2", para unha presión máxima de traballo de 16 bar e unha temperatura máxima de 110°C. (material) | 1.000 | 4.98 | 4.98 |
| mt37sgl012a | Ude | Billa de comprobación de latón, para roscar, de 1/2". (material) | 1.000 | 4.99 | 4.99 |
| mt37svr010a | Ude | Válvula de retención de latón para roscar de 1/2". (material) | 1.000 | 2.86 | 2.86 |
| mt37aar010a | Ude | Marco e tapa de fundición dúctil de 30x30 cm, segundo Compañía Suministradora. (material) | 1.000 | 11.84 | 11.84 |
| mt37www010 | Ude | Material auxiliar para instalacións de fontanería. (material) | 1.000 | 1.40 | 1.40 |
| mo006 | h | Oficial 1ª fontaneiro. (man de obra) | 0.781 | 15.78 | 12.32 |
| mo098 | h | Axudante fontaneiro. (man de obra) | 0.391 | 14.62 | 5.72 |
| % | % | Costes directos complementarios | 4 % | 55.75 | 2.23 |
|  |  | Custos directos |  |  | 57.98 |
