# Batería de aceiro galvanizado, de 2 1/2" DN 63 mm e saídas con conexión embridada, para centralización dun máximo de 12 contadores de 1/2" DN 15 mm en dúas filas e cadro de clasificación

- Propiedade do arquivo: CYPE INGENIEROS, S.A.
- Formato: FIEBDC-3/2002
- Divisa: EUR
- Custos indirectos: 3.00 %
- Gastos xerais: 13.00 %
- Beneficio industrial: 6.00 %
- IVE: 16.00 %

## I Instalacións

### IF Fontanería

#### IFC Contadores

**IFC020** Ude Batería de aceiro galvanizado, de 2 1/2" DN 63 mm e saídas con conexión embridada, para centralización dun máximo de 12 contadores de 1/2" DN 15 mm en dúas filas e cadro de clasificación.
Subministración e instalación de batería de aceiro galvanizado, de 2 1/2" DN 63 mm e saídas con conexión embridada, para centralización de un máximo de 12 contadores de 1/2" DN 15 mm en dúas filas, con chave de corte, chaves de entrada, billas de comprobación, válvulas de retención, chaves de saída, latiguiños e cadro de clasificación. Ata soportes para a batería e demais material auxiliar. Totalmente montada, conexionada e probada. Sen incluír o prezo dos contadores divisionarios.
Inclúe: Replanteo. Colocación e fixación do soporte de batería. Colocación e fixación de accesorios e pezas especiais. Colocación da batería. Colocación do cadro de clasificación. Conexionado.
Criterio de medición de proxecto: Número de unidades previstas, segundo documentación gráfica de Proxecto.
Criterio de medición de obra: Medirase o número de unidades realmente executadas segundo especificacións do Proxecto.

| Código | Ud | Descrición | Rendemento | Prezo | Importe |
|---|---|---|---|---|---|
| mt37svc010r | Ude | Válvula de comporta de latón fundido, para roscar, de 2 1/2". (material) | 1.000 | 59.25 | 59.25 |
| mt37ccb010eb | Ude | Batería de aceiro galvanizado de 2 1/2" DN 63 mm, para centralización de 12 contadores divisionarios de auga en dúas filas, de 1080x640 mm. Ata soporte e brida. Segundo UNE 19900. (material) | 1.000 | 173.99 | 173.99 |
| mt37sve010b | Ude | Válvula de esfera de latón niquelado para roscar de 1/2". (material) | 22.000 | 4.13 | 90.86 |
| mt37sgl012a | Ude | Billa de comprobación de latón, para roscar, de 1/2". (material) | 11.000 | 4.99 | 54.89 |
| mt37svr010a | Ude | Válvula de retención de latón para roscar de 1/2". (material) | 11.000 | 2.86 | 31.46 |
| mt37ccb040a | Ude | Latiguiño de aceiro inoxidable, de 3/4", de 400 mm de lonxitude. (material) | 11.000 | 6.45 | 70.95 |
| mt37www020 | Ude | Tapa cega. (material) | 1.000 | 2.55 | 2.55 |
| mt37ccb015ea | Ude | Cadro de clasificación metálico para centralización de 12 contadores divisionarios de auga en dúas filas. (material) | 1.000 | 6.17 | 6.17 |
| mt37www010 | Ude | Material auxiliar para instalacións de fontanería. (material) | 1.000 | 1.40 | 1.40 |
| mo006 | h | Oficial 1ª fontaneiro. (man de obra) | 5.858 | 15.78 | 92.44 |
| mo098 | h | Axudante fontaneiro. (man de obra) | 2.929 | 14.62 | 42.82 |
| % | % | Costes directos complementarios | 2 % | 626.78 | 12.54 |
|  |  | Custos directos |  |  | 639.32 |
