# Colector de plástico (PPSU), en H, con entrada de 20 mm de diámetro e tres derivacións, unha de 20 mm e dúas de 16 mm de diámetro

- Propiedade do arquivo: CYPE INGENIEROS, S.A.
- Formato: FIEBDC-3/2002
- Divisa: EUR
- Custos indirectos: 3.00 %
- Gastos xerais: 13.00 %
- Beneficio industrial: 6.00 %
- IVE: 16.00 %

## I Instalacións

### IF Fontanería

#### IFI Instalación interior

**IFI009** Ude Colector de plástico (PPSU), en H, con entrada de 20 mm de diámetro e tres derivacións, unha de 20 mm e dúas de 16 mm de diámetro.
Subministración e instalación de colector de plástico (PPSU), en H, con entrada de 20 mm de diámetro e tres derivacións, unha de 20 mm e dúas de 16 mm de diámetro. Totalmente montado, conexionado e probado.
Inclúe: Replanteo. Colocación do colector. Conexionado de tubaxes.
Criterio de medición de proxecto: Número de unidades previstas, segundo documentación gráfica de Proxecto.
Criterio de medición de obra: Medirase o número de unidades realmente executadas segundo especificacións do Proxecto.

| Código | Ud | Descrición | Rendemento | Prezo | Importe |
|---|---|---|---|---|---|
| mt37alu105a | Ude | Colector de plástico (PPSU), en H, con entrada de 20 mm de diámetro e tres derivacións, unha de 20 mm e dúas de 16 mm de diámetro. (material) | 1.000 | 8.78 | 8.78 |
| mt37www010 | Ude | Material auxiliar para instalacións de fontanería. (material) | 1.000 | 1.40 | 1.40 |
| mo006 | h | Oficial 1ª fontaneiro. (man de obra) | 0.098 | 15.78 | 1.55 |
| mo098 | h | Axudante fontaneiro. (man de obra) | 0.098 | 14.62 | 1.43 |
| % | % | Costes directos complementarios | 2 % | 13.16 | 0.26 |
|  |  | Custos directos |  |  | 13.42 |
