# Rociador automático colgante, resposta rápida con ampoia fusible, rotura a 68°C, de 1/2" DN 15 mm de diámetro de rosca, coeficiente de descarga K de 4,9 (métrico)

- Propiedade do arquivo: CYPE INGENIEROS, S.A.
- Formato: FIEBDC-3/2002
- Divisa: EUR
- Custos indirectos: 3.00 %
- Gastos xerais: 13.00 %
- Beneficio industrial: 6.00 %
- IVE: 16.00 %

## I Instalacións

### IF Fontanería

#### IFO Protección contra incendios para vivendas

**IFO030** Ude Rociador automático colgante, resposta rápida con ampoia fusible, rotura a 68°C, de 1/2" DN 15 mm de diámetro de rosca, coeficiente de descarga K de 4,9 (métrico).
Suministro e instalación de rociador automático colgante, resposta rápida con ampoia fusible de vidro fráxil de 3 mm de diámetro e disolución alcohólica de cor vermello, rotura a 68°C, de 1/2" DN 15 mm de diámetro de rosca, coeficiente de descarga K de 4,9 (métrico), acabado cor branca. Ata accesorios e pezas especiais para conexión a rede de distribución de auga. Totalmente montado, conexionado e probado.
Inclúe: Replanteo da situación do rociador, coordinado co resto de instalacións ou elementos que poidan ter interferencias. Conexión á rede de distribución de auga.
Criterio de medición de proxecto: Número de unidades previstas, segundo documentación gráfica de Proxecto.
Criterio de medición de obra: Medirase o número de unidades realmente executadas segundo especificacións do Proxecto.

| Código | Ud | Descrición | Rendemento | Prezo | Importe |
|---|---|---|---|---|---|
| mt41upo010a | Ude | Rociador automático colgante, resposta rápida con ampoia fusible de vidro fráxil de 3 mm de diámetro e disolución alcohólica de cor vermello, rotura a 68°C, de 1/2" DN 15 mm de diámetro de rosca, coeficiente de descarga K de 4,9 (métrico), acabado cor branca. (material) | 1.000 | 29.91 | 29.91 |
| mt37tpu530c | Ude | Te con salida roscada femia, de plástico (PPSU), de 25 mm x 1/2" x 25 mm. (material) | 1.000 | 8.94 | 8.94 |
| mo006 | h | Oficial 1ª fontaneiro. (man de obra) | 0.244 | 15.78 | 3.85 |
| mo098 | h | Axudante fontaneiro. (man de obra) | 0.244 | 14.62 | 3.57 |
| % | % | Costes directos complementarios | 2 % | 46.27 | 0.93 |
|  |  | Custos directos |  |  | 47.20 |
