# Filtro retedor de residuos de latón, con rosca de 1 1/4"

- Propiedade do arquivo: CYPE INGENIEROS, S.A.
- Formato: FIEBDC-3/2002
- Divisa: EUR
- Custos indirectos: 3.00 %
- Gastos xerais: 13.00 %
- Beneficio industrial: 6.00 %
- IVE: 16.00 %

## I Instalacións

### IF Fontanería

#### IFW Elementos

**IFW020** Ude Filtro retedor de residuos de latón, con rosca de 1 1/4".
Suministración e instalación de filtro retedor de residuos de latón, con tamiz de aceiro inoxidable con perforacións de 0,5 mm de diámetro, con rosca de 1 1/4", para unha presión máxima de traballo de 16 bar e unha temperatura máxima de 110°C. Totalmente montado, conexionado e probado.
Inclúe: Replanteo. Colocación e fixación do filtro á tubaxe. Conexionado.
Criterio de medición de proxecto: Número de unidades previstas, segundo documentación gráfica de Proxecto.
Criterio de medición de obra: Medirase o número de unidades realmente executadas segundo especificacións do Proxecto.

| Código | Ud | Descrición | Rendemento | Prezo | Importe |
|---|---|---|---|---|---|
| mt37www060f | Ude | Filtro retedor de residuos de latón, con tamiz de aceiro inoxidable con perforacións de 0,5 mm de diámetro, con rosca de 1 1/4", para unha presión máxima de traballo de 16 bar e unha temperatura máxima de 110°C. (material) | 1.000 | 19.22 | 19.22 |
| mt37www010 | Ude | Material auxiliar para instalacións de fontanería. (material) | 1.000 | 1.40 | 1.40 |
| mo006 | h | Oficial 1ª fontaneiro. (man de obra) | 0.146 | 15.78 | 2.30 |
| mo098 | h | Axudante fontaneiro. (man de obra) | 0.146 | 14.62 | 2.13 |
| % | % | Costes directos complementarios | 2 % | 25.05 | 0.50 |
|  |  | Custos directos |  |  | 25.55 |
