# Purgador automático de aire de gran capacidade con boia e rosca de 1 1/4" de diámetro, corpo e tapa de fundición GG25

- Propiedade do arquivo: CYPE INGENIEROS, S.A.
- Formato: FIEBDC-3/2002
- Divisa: EUR
- Custos indirectos: 3.00 %
- Gastos xerais: 13.00 %
- Beneficio industrial: 6.00 %
- IVE: 16.00 %

## I Instalacións

### IF Fontanería

#### IFW Elementos

**IFW050** Ude Purgador automático de aire de gran capacidade con boia e rosca de 1 1/4" de diámetro, corpo e tapa de fundición GG25.
Suministración e instalación de purgador automático de aire de gran capacidade con boia e rosca de 1 1/4" de diámetro, corpo e tapa de fundición GG25, para unha presión máxima de traballo de 25 bar e unha temperatura máxima de 90°C. Totalmente montado, conexionado e probado.
Inclúe: Replanteo. Colocación do purgador. Conexionado.
Criterio de medición de proxecto: Número de unidades previstas, segundo documentación gráfica de Proxecto.
Criterio de medición de obra: Medirase o número de unidades realmente executadas segundo especificacións do Proxecto.

| Código | Ud | Descrición | Rendemento | Prezo | Importe |
|---|---|---|---|---|---|
| mt37sgl025c | Ude | Purgador automático de aire de gran capacidade con boia e rosca de 1 1/4" de diámetro, corpo e tapa de fundición GG25, para unha presión máxima de traballo de 25 bar e unha temperatura máxima de 90°C. (material) | 1.000 | 223.10 | 223.10 |
| mt37www010 | Ude | Material auxiliar para instalacións de fontanería. (material) | 1.000 | 1.40 | 1.40 |
| mo006 | h | Oficial 1ª fontaneiro. (man de obra) | 0.098 | 15.78 | 1.55 |
| mo098 | h | Axudante fontaneiro. (man de obra) | 0.098 | 14.62 | 1.43 |
| % | % | Costes directos complementarios | 2 % | 227.48 | 4.55 |
|  |  | Custos directos |  |  | 232.03 |
