# Arqueta de obra de fábrica, de dimensións interiores 75x75x125 cm, con tapa prefabricada de formigón armado, para aloxamento da válvula

- Propiedade do arquivo: CYPE INGENIEROS, S.A.
- Formato: FIEBDC-3/2002
- Divisa: EUR
- Custos indirectos: 3.00 %
- Gastos xerais: 13.00 %
- Beneficio industrial: 6.00 %
- IVE: 16.00 %

## I Instalacións

### IF Fontanería

#### IFW Elementos

**IFW070** Ude Arqueta de obra de fábrica, de dimensións interiores 75x75x125 cm, con tapa prefabricada de formigón armado, para aloxamento da válvula.
Formación de arqueta soterrada, de dimensións interiores 75x75x125 cm, construida con fábrica de ladrillo cerámico perforado, de 1/2 pie de espesor, recibido con morteiro de cemento M-5, sobre soleira de formigón en masa HM-30/B/20/I+Qb de 15 cm de grosor, enfoscada e bruñida interiormente con morteiro de cemento M-15 formando arestas e esquinas a media caña, pechada superiormente con tapa prefabricada de formigón armado, para aloxamento da válvula. Ata formación de buracos para o paso dos tubos. Totalmente montada, sen incluir a escavación nin o recheo do trasdós.
Inclúe: Replanteo da arqueta. Eliminación das terras soltas do fondo da excavación. Verquido e compactación do formigón en formación de soleira. Formación da obra de fábrica con ladrillos, previamente humedecidos, colocados con morteiro. Enfoscado e bruñido con morteiro, redondeando os ángulos do fondo e das paredes interiores da arqueta. Formación de buratos para o paso dos tubos. Conexionado. Colocación da tapa. Eliminación de restos, limpeza final e retirada de escombros. Carga de entullos sobre camión ou contedor.
Criterio de medición de proxecto: Número de unidades previstas, segundo documentación gráfica de Proxecto.
Criterio de medición de obra: Medirase o número de unidades realmente executadas segundo especificacións do Proxecto.

| Código | Ud | Descrición | Rendemento | Prezo | Importe |
|---|---|---|---|---|---|
| mt10hmf010kn | m³ | Formigón HM-30/B/20/I+Qb, fabricado en central, con cemento SR. (material) | 0.227 | 98.19 | 22.29 |
| mt04lpa010b | Ude | Ladrillo cerámico perforado para revestir, 25x12x10 cm, segundo UNE-EN 771-1. (material) | 155.000 | 0.14 | 21.70 |
| mt09mor010c | m³ | Morteiro de cemento CEM II/B-P 32,5 N tipo M-5, confecionado na obra con 250 kg/m³ de cemento e unha proporción en volume 1/6. (material) | 0.052 | 115.30 | 6.00 |
| mt09mor010f | m³ | Morteiro de cemento CEM II/B-P 32,5 N tipo M-15, confecionado na obra con 450 kg/m³ de cemento e unha proporción en volume 1/3. (material) | 0.065 | 149.30 | 9.70 |
| mt11arf010f | Ude | Tapa de formigón armado prefabricada, 96x96x5 cm. (material) | 1.000 | 46.00 | 46.00 |
| au00auh040 |  | Vibrador de formigón, eléctrico. | 1.000 | 0.00 | 0.00 |
| mo018 | h | Oficial 1ª construcción. (man de obra) | 2.255 | 15.28 | 34.46 |
| mo104 | h | Peón ordinario construcción. (man de obra) | 1.598 | 13.97 | 22.32 |
| % | % | Costes directos complementarios | 2 % | 162.47 | 3.25 |
|  |  | Custos directos |  |  | 165.72 |
