# Arqueta de formigón en masa "in situ", de dimensións interiores 40x40x50 cm, con marco e tapa de fundición, para aloxamento da válvula

- Propiedade do arquivo: CYPE INGENIEROS, S.A.
- Formato: FIEBDC-3/2002
- Divisa: EUR
- Custos indirectos: 3.00 %
- Gastos xerais: 13.00 %
- Beneficio industrial: 6.00 %
- IVE: 16.00 %

## I Instalacións

### IF Fontanería

#### IFW Elementos

**IFW070** Ude Arqueta de formigón en masa "in situ", de dimensións interiores 40x40x50 cm, con marco e tapa de fundición, para aloxamento da válvula.
Formación de arqueta soterrada, de dimensións interiores 40x40x50 cm, de formigón en masa "in situ" HM-35/P/20/I+Qb, sobre soleira de formigón en masa HM-30/B/20/I+Qb de 15 cm de grosor, con marco e tapa de fundición clase B-125 segundo UNE-EN 124, para aloxamento da válvula. Ata encofrado metálico recuperable amortizable en 20 usos, escavación mecánica e recheo do trasdós con material granular, formación de buracos para o paso dos tubos. Totalmente montada.
Inclúe: Replanteo da arqueta. Escavación con medios mecánicos. Eliminación das terras soltas do fondo da excavación. Verquido e compactación do formigón en formación de soleira. Colocación do encofrado metálico. Vertido e compactación do formigón en formación da arqueta previa humectación do encofrado. Retirada del encofrado. Formación de buratos para o paso dos tubos. Conexionado. Colocación da tapa. Recheo do trasdós. Eliminación de restos, limpeza final e retirada de escombros. Carga de entullos sobre camión ou contedor.
Criterio de medición de proxecto: Número de unidades previstas, segundo documentación gráfica de Proxecto.
Criterio de medición de obra: Medirase o número de unidades realmente executadas segundo especificacións do Proxecto.

| Código | Ud | Descrición | Rendemento | Prezo | Importe |
|---|---|---|---|---|---|
| mt10hmf010kn | m³ | Formigón HM-30/B/20/I+Qb, fabricado en central, con cemento SR. (material) | 0.074 | 98.19 | 7.27 |
| mt08epr030a | Ude | Encofrado para formación de arquetas de sección cadrada de 40x40x50 cm, realizado con chapas metálicas reutilizables, incluso p/p de accesorios de montaxe. (material) | 0.050 | 182.86 | 9.14 |
| mt10hmf010lq | m³ | Formigón HM-35/P/20/I+Qb, fabricado en central, con cemento SR. (material) | 0.125 | 96.26 | 12.03 |
| mt11arf020a | Ude | Marco e tapa de fundición, 40x40 cm, para arqueta rexistrable, clase B-125 segundo UNE-EN 124. (material) | 1.000 | 16.50 | 16.50 |
| mt01arr010a | t | Grava de canteira, de 19 a 25 mm de diámetro. (material) | 0.355 | 7.23 | 2.57 |
| mq01ret020b | h | Retrocargadora sobre neumáticos 100 CV. (maquinaria) | 0.043 | 35.42 | 1.52 |
| au00auh040 |  | Vibrador de formigón, eléctrico. | 1.000 | 0.00 | 0.00 |
| mo018 | h | Oficial 1ª construcción. (man de obra) | 0.879 | 15.28 | 13.43 |
| mo104 | h | Peón ordinario construcción. (man de obra) | 0.656 | 13.97 | 9.16 |
| % | % | Costes directos complementarios | 2 % | 71.62 | 1.43 |
|  |  | Custos directos |  |  | 73.05 |
