# Acometida interior de gas, D=2" (50 mm) de aceiro, de 8 m de lonxitude, con chave de edificio vista formada por válvula de comporta de latón fundido

- Propiedade do arquivo: CYPE INGENIEROS, S.A.
- Formato: FIEBDC-3/2002
- Divisa: EUR
- Custos indirectos: 3.00 %
- Gastos xerais: 13.00 %
- Beneficio industrial: 6.00 %
- IVE: 16.00 %

## I Instalacións

### IG Gas

#### IGA Acometidas

**IGA020** Ude Acometida interior de gas, D=2" (50 mm) de aceiro, de 8 m de lonxitude, con chave de edificio vista formada por válvula de comporta de latón fundido.
Subministración e instalación da acometida interior de gas colocada superficialmente, de 8 m de lonxitude, que une a chave de acometida (non incluida neste prezo) coa chave de edificio, formada por tubaxe de diámetro 2" (50 mm) de aceiro, fixada ó paramento, coas súas correspondentes xuntas e pezas especiais, colocadas mediante soldaxe eléctrica, ata chave de edificio vista formada por válvula de comporta de latón fundido, de diámetro 2", que permitirá o corte total de suministro ó edificio e estará situada dentro do mesmo. Totalmente montada, conexionada e probada pola empresa instaladora mediante as correspondentes probas de servizo (incluídas neste prezo).
Inclúe: Replanteo e trazado. Presentación en seco de tubos e pezas especiais. Fixación de tuberías ó paramento. Montaxe da chave. Montaxe da instalación empezando polo extremo de cabeceira. Limpeza das zonas a unir. Realización de probas de servizo.
Criterio de medición de proxecto: Número de unidades previstas, segundo documentación gráfica de Proxecto.
Criterio de medición de obra: Medirase o número de unidades realmente executadas segundo especificacións do Proxecto.

| Código | Ud | Descrición | Rendemento | Prezo | Importe |
|---|---|---|---|---|---|
| mt08tan010gm | m | Tubo de aceiro negro, con soldadura lonxitudinal por resistencia eléctrica, de 2" DN 50 mm de diámetro, segundo UNE-EN 10255, co prezo incrementado o 60% en concepto de accesorios e pezas especiais. (material) | 8.000 | 21.30 | 170.40 |
| mt37svc010o | Ude | Válvula de comporta de latón fundido, para roscar, de 2". (material) | 1.000 | 28.77 | 28.77 |
| mt08tan320 | Ude | Material auxiliar para montaxe e suxección á obra de as tuberías de aceiro negro. (material) | 4.500 | 4.00 | 18.00 |
| op00ato010 |  | Atornillador. | 1.000 | 0.00 | 0.00 |
| op00mar010 |  | Martillo. | 1.000 | 0.00 | 0.00 |
| op00tal010 |  | Taladro. | 1.000 | 0.00 | 0.00 |
| mo008 | h | Oficial 1ª instalador de gas. (man de obra) | 2.226 | 15.78 | 35.13 |
| mo100 | h | Axudante instalador de gas. (man de obra) | 2.226 | 14.62 | 32.54 |
| % | % | Costes directos complementarios | 2 % | 284.84 | 5.70 |
|  |  | Custos directos |  |  | 290.54 |
