# Regulador de presión, de 4 kg/h de caudal nominal, de 0,2 a 4 bar de presión de entrada e 37 mbar de presión de saída

- Propiedade do arquivo: CYPE INGENIEROS, S.A.
- Formato: FIEBDC-3/2002
- Divisa: EUR
- Custos indirectos: 3.00 %
- Gastos xerais: 13.00 %
- Beneficio industrial: 6.00 %
- IVE: 16.00 %

## I Instalacións

### IG Gas

#### IGW Elementos

**IGW005** Ude Regulador de presión, de 4 kg/h de caudal nominal, de 0,2 a 4 bar de presión de entrada e 37 mbar de presión de saída.
Subministración e instalación de regulador de presión, de 4 kg/h de caudal nominal, de 0,2 a 4 bar de presión de entrada e 37 mbar de presión de saída. Totalmente montado, conexionado e probado.
Inclúe: Replanteo. Conexión á rede de subministración e distribución.
Criterio de medición de proxecto: Número de unidades previstas, segundo documentación gráfica de Proxecto.
Criterio de medición de obra: Medirase o número de unidades realmente executadas segundo especificacións do Proxecto.

| Código | Ud | Descrición | Rendemento | Prezo | Importe |
|---|---|---|---|---|---|
| mt43acr010a | Ude | Regulador de presión, de 4 kg/h de caudal nominal, de 0,2 a 4 bar de presión de entrada e 37 mbar de presión de saída. (material) | 1.000 | 11.16 | 11.16 |
| mt43www010 | Ude | Material auxiliar para instalacións de gas. (material) | 1.000 | 1.40 | 1.40 |
| mo008 | h | Oficial 1ª instalador de gas. (man de obra) | 0.244 | 15.78 | 3.85 |
| mo100 | h | Axudante instalador de gas. (man de obra) | 0.244 | 14.62 | 3.57 |
| % | % | Costes directos complementarios | 2 % | 19.98 | 0.40 |
|  |  | Custos directos |  |  | 20.38 |
