# Chave de esfera de latón con mando de panca, con rosca cilíndrica GAS femia-macho de 1/2" de diámetro, PN=5 bar

- Propiedade do arquivo: CYPE INGENIEROS, S.A.
- Formato: FIEBDC-3/2002
- Divisa: EUR
- Custos indirectos: 3.00 %
- Gastos xerais: 13.00 %
- Beneficio industrial: 6.00 %
- IVE: 16.00 %

## I Instalacións

### IG Gas

#### IGW Elementos

**IGW020** Ude Chave de esfera de latón con mando de panca, con rosca cilíndrica GAS femia-macho de 1/2" de diámetro, PN=5 bar.
Subministración e instalación de chave de esfera de latón con mando de panca, con rosca cilíndrica GAS femia-macho de 1/2" de diámetro, PN=5 bar. Totalmente montada, conexionada e probada.
Inclúe: Replanteo. Conexión da válvula ós tubos.
Criterio de medición de proxecto: Número de unidades previstas, segundo documentación gráfica de Proxecto.
Criterio de medición de obra: Medirase o número de unidades realmente executadas segundo especificacións do Proxecto.

| Código | Ud | Descrición | Rendemento | Prezo | Importe |
|---|---|---|---|---|---|
| mt43acv050a | Ude | Chave de esfera de latón con mando de panca, con rosca cilíndrica GAS femia-macho de 1/2" de diámetro, PN=5 bar, segundo UNE 60718. (material) | 1.000 | 10.31 | 10.31 |
| mt43www010 | Ude | Material auxiliar para instalacións de gas. (material) | 1.000 | 1.40 | 1.40 |
| mo008 | h | Oficial 1ª instalador de gas. (man de obra) | 0.098 | 15.78 | 1.55 |
| mo100 | h | Axudante instalador de gas. (man de obra) | 0.098 | 14.62 | 1.43 |
| % | % | Costes directos complementarios | 2 % | 14.69 | 0.29 |
|  |  | Custos directos |  |  | 14.98 |
