# Caseta de chapa de aceiro galvanizado para almacenamento de batería de 6 botellas (3 de servizo e 3 de reserva)

- Propiedade do arquivo: CYPE INGENIEROS, S.A.
- Formato: FIEBDC-3/2002
- Divisa: EUR
- Custos indirectos: 3.00 %
- Gastos xerais: 13.00 %
- Beneficio industrial: 6.00 %
- IVE: 16.00 %

## I Instalacións

### IG Gas

#### IGW Elementos

**IGW100** Ude Caseta de chapa de aceiro galvanizado para almacenamento de batería de 6 botellas (3 de servizo e 3 de reserva), modelo I-350 "REPSOL", de 35 kg de capacidade unitaria de gases licuados do petróleo (GLP).
Subministración e instalación de caseta de chapa de aceiro galvanizado para almacenaxe de batería de 6 botellas (3 de servizo e 3 de reserva), modelo I-350 "REPSOL", de 35 kg de capacidade unitaria de gases licuados do petróleo (GLP). Totalmente montada.
Inclúe: Replanteo. Colocación da caseta.
Criterio de medición de proxecto: Número de unidades previstas, segundo documentación gráfica de Proxecto.
Criterio de medición de obra: Medirase o número de unidades realmente executadas segundo especificacións do Proxecto.

| Código | Ud | Descrición | Rendemento | Prezo | Importe |
|---|---|---|---|---|---|
| mt43bbg060b | Ude | Caseta de chapa de aceiro galvanizado, de 2500x500x1600 mm, con porta e grellas de ventilación, para almacenaxe de 6 botellas de gases licuados do petróleo (GLP) (3 de servizo e 3 de reserva), colocadas en liña. (material) | 1.000 | 758.54 | 758.54 |
| mo008 | h | Oficial 1ª instalador de gas. (man de obra) | 1.464 | 15.78 | 23.10 |
| mo100 | h | Axudante instalador de gas. (man de obra) | 1.464 | 14.62 | 21.40 |
| % | % | Costes directos complementarios | 2 % | 803.04 | 16.06 |
|  |  | Custos directos |  |  | 819.10 |
