# Depósito de poliéster, para reserva de auga contra incendios de 12 m³ de capacidade, colocado en superficie, en posición vertical

- Propiedade do arquivo: CYPE INGENIEROS, S.A.
- Formato: FIEBDC-3/2002
- Divisa: EUR
- Custos indirectos: 3.00 %
- Gastos xerais: 13.00 %
- Beneficio industrial: 6.00 %
- IVE: 16.00 %

## I Instalacións

### IO Contra incendios

#### IOB Sistemas de abastecemento de auga

**IOB020** Ude Depósito de poliéster, para reserva de auga contra incendios de 12 m³ de capacidade, colocado en superficie, en posición vertical.
Subministración e instalación de depósito para reserva de auga contra incendios de 12 m³ de capacidade, prefabricado de poliéster, colocado en superficie, en posición vertical, sobre base resistente (non incluída neste prezo), garantíndose as condicións de subministración. Ata válvula de flotador de 1 1/2" mm de diámetro para conectar coa acometida da rede de distribución de auga para abastecemento dos equipos de extinción de incendios, interruptores de nivel, válvula de bola de 50 mm de diámetro para valeirado e válvula de corte de mariposa de 1 1/2" de diámetro para conectar ó grupo de presión, p/p de unións, soportes, cóbados, manguitos, tes, pezas especiais e accesorios. Totalmente montado, conectado e probado pola impresa instaladora mediante as correspondentes probas de servizo (incluídas neste prezo).
Inclúe: Replanteo do recorrido das tuberías e accesorios. Colocación e montaxe do depósito. Colocación e fixación de tuberías e accesorios. Realización de probas de servizo.
Criterio de medición de proxecto: Número de unidades previstas, segundo documentación gráfica de Proxecto.
Criterio de medición de obra: Medirase o número de unidades realmente executadas segundo especificacións do Proxecto.

| Código | Ud | Descrición | Rendemento | Prezo | Importe |
|---|---|---|---|---|---|
| mt41aco100a | Ude | Depósito de poliéster, de 12 m³, 2450 mm de diámetro, colocado en superficie, en posición vertical, para reserva de auga contra incendios. (material) | 1.000 | 1660.00 | 1660.00 |
| mt41aco200e | Ude | Válvula de flotador de 1 1/2" de diámetro, para una presión máxima de 8 bar, con corpo de latón, aboia esférica roscada de latón e obturador de goma. (material) | 1.000 | 172.68 | 172.68 |
| mt41aco210 | Ude | Interruptor de nivel con boia, con contacto de 14 A, esfera e contrapeso. (material) | 2.000 | 14.79 | 29.58 |
| mt37sve010f | Ude | Válvula de esfera de latón niquelado para roscar de 1 1/2". (material) | 1.000 | 21.57 | 21.57 |
| mt37svm010a | Ude | Válvula de bolboreta de ferro fundido, DN 50 mm. (material) | 1.000 | 33.56 | 33.56 |
| mo006 | h | Oficial 1ª fontaneiro. (man de obra) | 5.851 | 15.78 | 92.33 |
| mo098 | h | Axudante fontaneiro. (man de obra) | 5.851 | 14.62 | 85.54 |
| % | % | Costes directos complementarios | 2 % | 2095.26 | 41.91 |
|  |  | Custos directos |  |  | 2137.17 |
