# Válvula de comporta de husillo estacionario con indicador de posición e peche elástico, unión con bridas, de 2" de diámetro, PN=16 bar

- Propiedade do arquivo: CYPE INGENIEROS, S.A.
- Formato: FIEBDC-3/2002
- Divisa: EUR
- Custos indirectos: 3.00 %
- Gastos xerais: 13.00 %
- Beneficio industrial: 6.00 %
- IVE: 16.00 %

## I Instalacións

### IO Contra incendios

#### IOB Sistemas de abastecemento de auga

**IOB025** Ude Válvula de comporta de husillo estacionario con indicador de posición e peche elástico, unión con bridas, de 2" de diámetro, PN=16 bar.
Subministración e instalación de válvula de comporta de husillo estacionario con indicador de posición e peche elástico, unión con bridas, de 2" de diámetro, PN=16 bar, formada por corpo, disco en cuña e voante de fundición dúctil e husillo de aceiro inoxidable. Ata elementos de montaxe e demais accesorios necesarios para o seu correcto funcionamento. Totalmente montada, conexionada e probada.
Inclúe: Replanteo da situación da válvula. Colocación da válvula. Conexión á rede de distribución de auga.
Criterio de medición de proxecto: Número de unidades previstas, segundo documentación gráfica de Proxecto.
Criterio de medición de obra: Medirase o número de unidades realmente executadas segundo especificacións do Proxecto.

| Código | Ud | Descrición | Rendemento | Prezo | Importe |
|---|---|---|---|---|---|
| mt41svc018a | Ude | Válvula de comporta de husillo estacionario con indicador de posición e peche elástico, unión con bridas, de 2" de diámetro, PN=16 bar, formada por corpo, disco en cuña e voante de fundición dúctil e husillo de aceiro inoxidable. (material) | 1.000 | 190.25 | 190.25 |
| mt41www030 | Ude | Material auxiliar para instalacións contra incendios. (material) | 1.000 | 1.40 | 1.40 |
| mo006 | h | Oficial 1ª fontaneiro. (man de obra) | 0.195 | 15.78 | 3.08 |
| mo098 | h | Axudante fontaneiro. (man de obra) | 0.195 | 14.62 | 2.85 |
| % | % | Costes directos complementarios | 2 % | 197.58 | 3.95 |
|  |  | Custos directos |  |  | 201.53 |
