# Boca de incendio equipada (BIE) de 25 mm (1") de superficie

- Propiedade do arquivo: CYPE INGENIEROS, S.A.
- Formato: FIEBDC-3/2002
- Divisa: EUR
- Custos indirectos: 3.00 %
- Gastos xerais: 13.00 %
- Beneficio industrial: 6.00 %
- IVE: 16.00 %

## I Instalacións

### IO Contra incendios

#### IOB Sistemas de abastecemento de auga

**IOB030** Ude Boca de incendio equipada (BIE) de 25 mm (1") de superficie, composta de: armario de chapa branca, acabado con pintura cor vermello e porta semicega de chapa branca, acabado con pintura cor vermello; devanadoira metálica xiratoria fixa; mangueira semirríxida de 20 m de lonxitude; lanza de tres efectos e válvula de peche, colocada en paramento.
Suministro e instalación de boca de incendio equipada (BIE) de 25 mm (1") de superficie, composta de: armario construido en chapa branca de 1,2 mm de espesor, acabado con pintura epoxi cor vermello RAL 3000 e porta semicega con ventana de metacrilato de chapa branca de 1,2 mm de espesor, acabado con pintura epoxi cor vermello RAL 3000; devanadoira metálica xiratoria fixa, pintada en vermello epoxi, con alimentación axial; mangueira semirríxida de 20 m de lonxitude; lanza de tres efectos (peche, pulverización e chorro compacto) construida en plástico ABS e válvula de peche tipo esfera de 25 mm (1"), de latón, con manómetro 0-16 bar, colocada en paramento. Ata accesorios e elementos de fixación. Totalmente montada, conexionada e probada.
Inclúe: Replanteo da BIE, coordinado co resto de instalacións ou elementos que poidan ter interferencias. Fixación do armario ó paramento. Conexión á rede de distribución de auga.
Criterio de medición de proxecto: Número de unidades previstas, segundo documentación gráfica de Proxecto.
Criterio de medición de obra: Medirase o número de unidades realmente executadas segundo especificacións do Proxecto.

| Código | Ud | Descrición | Rendemento | Prezo | Importe |
|---|---|---|---|---|---|
| mt41bae010aaa | Ude | Boca de incendio equipada (BIE) de 25 mm (1") de superficie, de 680x480x215 mm, composta de: armario construido en chapa branca de 1,2 mm de espesor, acabado con pintura epoxi cor vermello RAL 3000 e porta semicega con ventana de metacrilato de chapa branca de 1,2 mm de espesor, acabado con pintura epoxi cor vermello RAL 3000; devanadoira metálica xiratoria fixa, pintada en vermello epoxi, con alimentación axial; mangueira semirríxida de 20 m de lonxitude; lanza de tres efectos (peche, pulverización e chorro compacto) construida en plástico ABS e válvula de peche tipo esfera de 25 mm (1"), de latón, con manómetro 0-16 bar. Coeficiente de descarga K de 42 (métrico). Certificada por AENOR segundo UNE-EN 671-1. (material) | 1.000 | 361.34 | 361.34 |
| mo006 | h | Oficial 1ª fontaneiro. (man de obra) | 1.073 | 15.78 | 16.93 |
| mo098 | h | Axudante fontaneiro. (man de obra) | 1.073 | 14.62 | 15.69 |
| % | % | Costes directos complementarios | 2 % | 393.96 | 7.88 |
|  |  | Custos directos |  |  | 401.84 |
