# Columna seca constituida polos seguintes elementos: 1 toma de alimentación IPF-41 aloxada na fachada; 3 bocas de saída en piso (2 IPF-39 e 1 IPF-40 con chave de sección)

- Propiedade do arquivo: CYPE INGENIEROS, S.A.
- Formato: FIEBDC-3/2002
- Divisa: EUR
- Custos indirectos: 3.00 %
- Gastos xerais: 13.00 %
- Beneficio industrial: 6.00 %
- IVE: 16.00 %

## I Instalacións

### IO Contra incendios

#### IOC Columnas secas

**IOC010** Ude Columna seca constituida polos seguintes elementos: 1 toma de alimentación IPF-41 aloxada na fachada; 3 bocas de saída en piso (2 IPF-39 e 1 IPF-40 con chave de sección).
Subministración e instalación de columna seca constituída polos seguintes elementos: 1 toma de alimentación IPF-41 provista de conexión siamesa con chaves incorporadas e racores tipo UNE 23400-3, de 70 mm (2 1/2") de diámetro con tapas suxeitas en cadeas e chave de purga de 25 mm de diámetro, aloxada en cofre metálico de 590 mm de ancho, 440 mm de alto e 300 mm de profundidade, situado en fachada e provisto de porta metálica pintada en branco coa inscripción "USO EXCLUSIVO BOMBEROS" en letra bermella; 3 bocas de saída en piso (2 IPF-39 provistas de conexión siamesa con chaves incorporadas e racores tipo UNE 23400-2, de 45 mm (1 1/2") de diámetro con tapas suxeitas con cadea, aloxadas en cofre metálico de 590 mm de ancho, 350 mm de alto e 300 mm de profundidade, situado nos rellanos da escaleira e provisto de porta con cristal coa inscripción "USO EXCLUSIVO BOMBEROS" en letra bermella e 1 IPF-40 provista de conexión siamesa con chaves incorporadas e racores tipo UNE 23400-2, de 45 mm (1 1/2") de diámetro con tapas suxeitas con cadea, aloxada en cofre metálico de 590 mm de ancho, 640 mm de alto e 300 mm de profundidade, situado cada catro plantas nos rellanos da escaleira e provisto de porta con cristal coa inscripción "USO EXCLUSIVO BOMBEROS" en letra bermella, con chave de seccionamiento situada por enriba da conexión siamesa correspondente e aloxada no seu mesmo cofre), con conduccións de aceiro galvanizado de 3" DN 80 mm, sen calorifugar, con abrazadeiras, elementos de suxección, válvula de drenaxe, accesorios e pezas especiais. Ata lúa incolora. Totalmente montada, conectada e probada pola empresa instaladora mediante as correspondentes probas de servizo (incluídas neste prezo).
Inclúe: Replanteo do recorrido da tubería, bocas de saída e toma de alimentación en fachada. Formación de hornacinas e ocos para aloxamento de bocas de saída e toma de alimentación. Colocación de pasamuros. Colocación e fixación de tuberías, bocas de saída e toma de alimentación. Acabado e rexuntado dos paramentos cos cofres e/ou marcos. Colocación, montaxe, axuste e fixación da luna. Realización de probas de servizo.
Criterio de medición de proxecto: Número de unidades previstas, segundo documentación gráfica de Proxecto.
Criterio de medición de obra: Medirase o número de unidades realmente executadas segundo especificacións do Proxecto.

| Código | Ud | Descrición | Rendemento | Prezo | Importe |
|---|---|---|---|---|---|
| mt41osc011a | Ude | Bifurcación siamesa de aluminio, con conexión femia roscada de 80 mm (3") e úas salidas de 70 mm (2 1/2"), equipadas con válvulas de esfera de 1/4 de volta, racores de conexión e tapas con dispositivo de purga de aire. (material) | 1.000 | 190.23 | 190.23 |
| mt41osc031a | Ude | Cofre metálico vermello, de 590x440x300 mm, con porta metálica pintada en branco, pechadura de cadradillo de 8 mm e rótulo "USO EXCLUSIVO BOMBEROS". (material) | 1.000 | 63.95 | 63.95 |
| mt41osc010a | Ude | Bifurcación siamesa de aluminio, con conexión femia roscada de 70 mm (2 1/2") e dúas saídas de 45 mm (1 1/2"), equipada con válvulas de esfera de 1/4 de volta, racores de conexión e tapas con dispositivo de purga de aire. (material) | 3.000 | 99.92 | 299.76 |
| mt41osc020a | Ude | Chave de sección en aluminio, con peche de esfera de 1/4 de volta e 80 mm (3") de diámetro. (material) | 1.000 | 132.87 | 132.87 |
| mt41osc030a | Ude | Cofre metálico vermello, de 590x350x300 mm, con porta de aceiro inoxidable para acristalar, pechadura de cadradillo de 8 mm e rótulo "USO EXCLUSIVO BOMBEROS". (material) | 2.000 | 55.97 | 111.94 |
| mt41osc030b | Ude | Cofre metálico vermello, de 590x640x300 mm, con porta de aceiro inoxidable para acristalar, pechadura de cadradillo de 8 mm e rótulo "USO EXCLUSIVO BOMBEROS". (material) | 1.000 | 78.34 | 78.34 |
| mt08tag400i | Ude | Material auxiliar para montaxe e suxección á obra de as tuberías de aceiro galvanizado, de 3" DN 80 mm. (material) | 1.000 | 1.37 | 1.37 |
| mt08tag010fd | m | Tubo de aceiro galvanizado, con soldadura lonxitudinal por resistencia eléctrica, de 3" DN 80 mm de diámetro, segundo UNE-EN 10255, co prezo incrementado o 15% en concepto de accesorios e pezas especiais. (material) | 23.000 | 56.33 | 1295.59 |
| mt37sve010d | Ude | Válvula de esfera de latón niquelado para roscar de 1". (material) | 1.000 | 9.81 | 9.81 |
| mt21vtt010a | m² | Luna templada incolora, de 5 mm de espesor. Segundo UNE-EN 410 e UNE-EN 673. (material) | 0.850 | 18.09 | 15.38 |
| mt41www030 | Ude | Material auxiliar para instalacións contra incendios. (material) | 1.160 | 1.40 | 1.62 |
| mo006 | h | Oficial 1ª fontaneiro. (man de obra) | 21.919 | 15.78 | 345.88 |
| mo098 | h | Axudante fontaneiro. (man de obra) | 21.919 | 14.62 | 320.46 |
| % | % | Costes directos complementarios | 2 % | 2867.20 | 57.34 |
|  |  | Custos directos |  |  | 2924.54 |
