# Válvula de ventilación de ABS, de 75 mm de diámetro, con xunta elástica

- Propiedade do arquivo: CYPE INGENIEROS, S.A.
- Formato: FIEBDC-3/2002
- Divisa: EUR
- Custos indirectos: 3.00 %
- Gastos xerais: 13.00 %
- Beneficio industrial: 6.00 %
- IVE: 16.00 %

## I Instalacións

### IS Salubridade

#### ISB Baixantes

**ISB043** Ude Válvula de ventilación de ABS, de 75 mm de diámetro, con xunta elástica.
Subministración e montaxe de válvula de ventilación de ABS, de 75 mm de diámetro, con diafragma, grella de protección contra a entrada de insectos e xunta elástica de caucho, colocada mediante unión a presión con xunta elástica. Totalmente montada.
Inclúe: Replanteo. Presentación en seco. Limpeza da zona a unir, colocación da xunta elástica e conexión das pezas.
Criterio de medición de proxecto: Número de unidades previstas, segundo documentación gráfica de Proxecto.
Criterio de medición de obra: Medirase o número de unidades realmente executadas segundo especificacións do Proxecto.

| Código | Ud | Descrición | Rendemento | Prezo | Importe |
|---|---|---|---|---|---|
| mt36vag010d | Ude | Válvula de ventilación de ABS, de 75 mm de diámetro, con diafragma, grella de protección contra a entrada de insectos e xunta elástica de caucho. (material) | 1.000 | 62.92 | 62.92 |
| mo006 | h | Oficial 1ª fontaneiro. (man de obra) | 0.196 | 15.78 | 3.09 |
| mo098 | h | Axudante fontaneiro. (man de obra) | 0.196 | 14.62 | 2.87 |
| % | % | Costes directos complementarios | 2 % | 68.88 | 1.38 |
|  |  | Custos directos |  |  | 70.26 |
