# Conduto circular de polipropileno, de 100 mm de diámetro, colocado en posición horizontal, para instalación de ventilación

- Propiedade do arquivo: CYPE INGENIEROS, S.A.
- Formato: FIEBDC-3/2002
- Divisa: EUR
- Custos indirectos: 3.00 %
- Gastos xerais: 13.00 %
- Beneficio industrial: 6.00 %
- IVE: 16.00 %

## I Instalacións

### IS Salubridade

#### ISV Condutos de admisión e extracción para ventilación

**ISV040** m Conduto circular de polipropileno, de 100 mm de diámetro, colocado en posición horizontal, para instalación de ventilación.
Subministración e colocación de conduto para instalación de ventilación, formado por tubo circular de polipropileno, de 100 mm de diámetro, temperatura de traballo de ata 90°C, para unión por enchufe, colocado en posición horizontal. Ata p/p de recorte de materiais, unións, reforzos, embocaduras, tapas de rexistro, elementos de fixación, conexións, accesorios e pezas especiais, sen incluír comportas de regulación ou devasa, nin grellas e difusores. Totalmente montado, conexionado e probado.
Inclúe: Replanteo e trazado do conducto. Presentación de tubos, accesorios e pezas especiais. Colocación e fixación de tubos, accesorios e pezas especiais.
Criterio de medición de proxecto: Lonxitude proxectada, segundo documentación gráfica de Proxecto, medida entre os eixos dos elementos ou dos puntos a conectar, sen descontar as pezas especiais.
Criterio de medición de obra: Medirase a lonxitude realmente executada segundo especificacións do Proxecto.

| Código | Ud | Descrición | Rendemento | Prezo | Importe |
|---|---|---|---|---|---|
| mt20cvn410a | Ude | Material auxiliar para montaxe e suxección á obra de os condutos de polipropileno, de 100 mm de diámetro. (material) | 1.000 | 0.19 | 0.19 |
| mt20cvn010aj | m | Tubo circular de polipropileno, de 100 mm de diámetro, temperatura de traballo de ata 90°C, co prezo incrementado o 45% en concepto de accesorios e pezas especiais. (material) | 1.000 | 5.40 | 5.40 |
| op00ato010 |  | Atornillador. | 1.000 | 0.00 | 0.00 |
| op00mar010 |  | Martillo. | 1.000 | 0.00 | 0.00 |
| op00tal010 |  | Taladro. | 1.000 | 0.00 | 0.00 |
| mo009 | h | Oficial 1ª montador. (man de obra) | 0.096 | 15.78 | 1.51 |
| mo075 | h | Axudante montador. (man de obra) | 0.048 | 14.65 | 0.70 |
| % | % | Costes directos complementarios | 2 % | 7.80 | 0.16 |
|  |  | Custos directos |  |  | 7.96 |
