# Illamento acústico formado por panel semirríxido de lá de rocha volcánica revestido por unha das súas caras cun velo mineral negra

- Propiedade do arquivo: CYPE INGENIEROS, S.A.
- Formato: FIEBDC-3/2002
- Divisa: EUR
- Custos indirectos: 3.00 %
- Gastos xerais: 13.00 %
- Beneficio industrial: 6.00 %
- IVE: 16.00 %

## N Illamentos e impermeabilizacións

### NA Illamentos

#### NAC Condutos metálicos

**NAC020** m² Illamento acústico formado por panel semirríxido de lá de rocha volcánica revestido por unha das súas caras cun velo mineral negra, de 30 mm de espesor, colocado no interior das celiñas do silenciador para condutos rectangulares.
Subministración e colocación de panel semirríxido de lá de rocha volcánica revestido por unha das súas caras cun velo mineral negra, de 30 mm de espesor, resistencia térmica 0,85 m²K/W, conductividade térmica 0,035 W/(mK), densidade 40 kg/m³, calor específico 840 J/kgK e factor de resistencia á difusión do vapor de auga 1,3; colocado no interior das celiñas do silenciador para condutos rectangulares, como illamento acústico. Ata p/p de cortes, adhesivo e elementos de fixación ao interior do silenciador.
Inclúe: Preparación da superficie. Colocación do panel.
Criterio de medición de proxecto: Superficie medida segundo documentación gráfica de Proxecto.
Criterio de medición de obra: Medirase a superficie realmente executada segundo especificacións do Proxecto.

| Código | Ud | Descrición | Rendemento | Prezo | Importe |
|---|---|---|---|---|---|
| mt16lrw110a | m² | Panel semirríxido de lá de rocha volcánica segundo UNE-EN 13162, revestido por unha das súas caras cun velo mineral negra, de 30 mm de espesor, resistencia térmica 0,85 m²K/W, conductividade térmica 0,035 W/(mK), densidade 40 kg/m³, calor específico 840 J/kgK, factor de resistencia á difusión do vapor de auga 1,3 e Euroclase A1 de reacción ó lume. (material) | 1.100 | 5.40 | 5.94 |
| mo049 | h | Oficial 1ª montador de aislamientos. (man de obra) | 0.147 | 15.28 | 2.25 |
| mo092 | h | Axudante montador de aislamientos. (man de obra) | 0.147 | 14.65 | 2.15 |
| % | % | Costes directos complementarios | 2 % | 10.34 | 0.21 |
|  |  | Custos directos |  |  | 10.55 |
