# Illamento entre montantes en trasdosado autoportante de placas (non incluídas neste prezo), formado por panel de lá de vidro, segundo UNE-EN 13162, sen revestimento, de 45 mm de espesor

- Propiedade do arquivo: CYPE INGENIEROS, S.A.
- Formato: FIEBDC-3/2002
- Divisa: EUR
- Custos indirectos: 3.00 %
- Gastos xerais: 13.00 %
- Beneficio industrial: 6.00 %
- IVE: 16.00 %

## N Illamentos e impermeabilizacións

### NA Illamentos

#### NAO Trasdosados

**NAO030** m² Illamento entre montantes en trasdosado autoportante de placas (non incluídas neste prezo), formado por panel de lá de vidro, segundo UNE-EN 13162, sen revestimento, de 45 mm de espesor.
Subministración e colocación de illamento entre a cara interior dunha folla exterior de fachada ou unha partición interior e o trasdosado autoportante de placas (non incluído neste prezo) montado con perfilería metálica, formado por panel de lá de vidro, segundo UNE-EN 13162, sen revestimento, de 45 mm de espesor, resistencia térmica 1,25 m²K/W, conductividade térmica 0,036 W/(mK). Ata p/p de cortes, fixacións e limpeza.
Inclúe: Corte e preparación do illamento. Colocación do illamento entre os montantes.
Criterio de medición de proxecto: Superficie medida segundo documentación gráfica de Proxecto.
Criterio de medición de obra: Medirase a superficie realmente executada segundo especificacións do Proxecto.

| Código | Ud | Descrición | Rendemento | Prezo | Importe |
|---|---|---|---|---|---|
| mt16lva060a | m² | Panel de lá de vidro, segundo UNE-EN 13162, sen revestimento, de 45 mm de espesor, resistencia térmica 1,25 m²K/W, conductividade térmica 0,036 W/(mK), Euroclase A1 de reacción ó lume, con código de designación MW-UNE-EN 13162-T3-MU1. (material) | 1.050 | 2.85 | 2.99 |
| mo049 | h | Oficial 1ª montador de aislamientos. (man de obra) | 0.049 | 15.28 | 0.75 |
| mo092 | h | Axudante montador de aislamientos. (man de obra) | 0.049 | 14.65 | 0.72 |
| % | % | Costes directos complementarios | 2 % | 4.46 | 0.09 |
|  |  | Custos directos |  |  | 4.55 |
