# Barreira acústica para divisoria

- Propiedade do arquivo: CYPE INGENIEROS, S.A.
- Formato: FIEBDC-3/2002
- Divisa: EUR
- Custos indirectos: 3.00 %
- Gastos xerais: 13.00 %
- Beneficio industrial: 6.00 %
- IVE: 16.00 %

## N Illamentos e impermeabilizacións

### NA Illamentos

#### NAP Particións

**NAP100** m² Barreira acústica para divisoria, instalada a través do plenum, entre o forxado e a divisoria, formada por panel acústico autoportante de lá de rocha volcánica, composto por módulos de 1200x300x80 mm, fixado mecanicamente sobre unha estrutura soporte (non incluída neste prezo).
Subministración e instalación de barreira acústica para divisoria, a través do plenum, formada por panel acústico autoportante de lá de rocha volcánica, composto por módulos de 1200x300x80 mm, revestido polas dúas caras cun complexo kraft-aluminio, fixado mecánicamente sobre unha estrutura soporte (non incluída neste prezo), colocado entre o forxado e a divisoria para mellorar o illamiento acústico lateral entre espazos. Ata p/p de cortes, colocación dos paneis a tresbolillo sobre a estrutura soporte e obturación das xuntas entre paneis con cinta de aluminio.
Inclúe: Replanteo. Corte e axuste dos paneis. Colocación dos paneis. Obturación das xuntas.
Criterio de medición de proxecto: Superficie medida segundo documentación gráfica de Proxecto.
Criterio de medición de obra: Medirase a superficie realmente executada segundo especificacións do Proxecto.

| Código | Ud | Descrición | Rendemento | Prezo | Importe |
|---|---|---|---|---|---|
| mt12par120a | m² | Panel acústico autoportante de lá de rocha volcánica, composto por módulos de 1200x300x80 mm, revestido polas dúas caras cun complexo kraft-aluminio, Euroclase A1 de reacción ó lume, como barreira acústica en plenums, entre o forxado e a divisoria. (material) | 1.050 | 41.90 | 44.00 |
| mt42con020 | m | Cinta autoadhesiva de aluminio de 50 micras de espesor e 65 mm de ancho a base de resinas acrílicas, para o sellado e fixación do illamento. (material) | 1.500 | 0.19 | 0.29 |
| mo049 | h | Oficial 1ª montador de aislamientos. (man de obra) | 0.493 | 15.28 | 7.53 |
| mo092 | h | Axudante montador de aislamientos. (man de obra) | 0.493 | 14.65 | 7.22 |
| % | % | Costes directos complementarios | 2 % | 59.04 | 1.18 |
|  |  | Custos directos |  |  | 60.22 |
