# Aislamiento por el exterior en cubiertas inclinadas formado por poliuretano proxectado 35 kg/m³, espesor 30 mm, sobre superficie soporte existente, acabado con capa de morteiro de regularización

- Propiedade do arquivo: CYPE INGENIEROS, S.A.
- Formato: FIEBDC-3/2002
- Divisa: EUR
- Custos indirectos: 3.00 %
- Gastos xerais: 13.00 %
- Beneficio industrial: 6.00 %
- IVE: 16.00 %

## N Illamentos e impermeabilizacións

### NA Illamentos

#### NAQ Cubertas

**NAQ010** m² Aislamiento por el exterior en cubiertas inclinadas formado por poliuretano proxectado 35 kg/m³, espesor 30 mm, sobre superficie soporte existente, acabado con capa de morteiro de regularización.
Suministro y colocación de aislamiento por el exterior en cubiertas inclinadas formado por espuma ríxida de poliuretano cunha densidade mínima de 35 kg/m³ e espesor medio mínimo de 30 mm, fabricada "in situ" e proxectada sobre o forxado de cuberta, recubierto posteriormente con una capa de morteiro de regularización M-5. Incluso p/p de cortes, fijaciones y limpieza.
Inclúe: Limpeza do soporte. Proxección da espuma de poliuretano. Verquido, extendido e regleado da capa de morteiro de regularización.
Criterio de medición de proxecto: Superficie medida segundo documentación gráfica de Proxecto.
Criterio de medición de obra: Medirase a superficie realmente executada segundo especificacións do Proxecto.

| Código | Ud | Descrición | Rendemento | Prezo | Importe |
|---|---|---|---|---|---|
| mt16poc010b | m² | Espuma ríxida de poliuretano proxectado "in situ", densidade mínima 35 kg/m³, espesor medio mínimo 30 mm, aplicado en cubertas inclinadas, segundo UNE 92120-2. (material) | 1.050 | 6.01 | 6.31 |
| mt09mor010c | m³ | Morteiro de cemento CEM II/B-P 32,5 N tipo M-5, confecionado na obra con 250 kg/m³ de cemento e unha proporción en volume 1/6. (material) | 0.020 | 115.30 | 2.31 |
| mq08mpa030 | h | Maquinaria para proyección de productos aislantes. (maquinaria) | 0.101 | 15.22 | 1.54 |
| mo028 | h | Oficial 1ª aplicador de productos aislantes. (man de obra) | 0.093 | 15.28 | 1.42 |
| mo063 | h | Axudante aplicador de productos aislantes. (man de obra) | 0.093 | 14.65 | 1.36 |
| % | % | Costes directos complementarios | 2 % | 12.94 | 0.26 |
|  |  | Custos directos |  |  | 13.20 |
