# Illamento acústico sobre falso teito formado por feltro de fibras textiles de algodón, aglomeradas con resinas termoendurecibles, espesor 20 mm, recuberto cun veo de poliéster nunha da súas caras

- Propiedade do arquivo: CYPE INGENIEROS, S.A.
- Formato: FIEBDC-3/2002
- Divisa: EUR
- Custos indirectos: 3.00 %
- Gastos xerais: 13.00 %
- Beneficio industrial: 6.00 %
- IVE: 16.00 %

## N Illamentos e impermeabilizacións

### NA Illamentos

#### NAT Falsos teitos

**NAT020** m² Illamento acústico sobre falso teito formado por feltro de fibras textiles de algodón, aglomeradas con resinas termoendurecibles, espesor 20 mm, recuberto cun veo de poliéster nunha da súas caras.
Subministración e colocación de illamento acústico sobre falso teito de placas, formado por feltro de fibras textiles de algodón, aglomeradas con resinas termoendurecibles, espesor 20 mm, recuberto cun veo de poliéster nunha da súas caras. Ata p/p de cortes do illante.
Inclúe: Todas. Corte, axuste e colocación do illamento.
Criterio de medición de proxecto: Superficie medida entre paramentos, segundo documentación gráfica de Proxecto, sen descontar ocos para instalacións.
Criterio de medición de obra: Medirase a superficie realmente executada segundo especificacións do Proxecto, sen descontar ocos para instalacións.

| Código | Ud | Descrición | Rendemento | Prezo | Importe |
|---|---|---|---|---|---|
| mt16ppt040a | m² | Feltro de fibras textiles de algodón, aglomeradas con resinas termoendurecibles, espesor 20 mm, recuberto cun veo de poliéster nunha da súas caras. (material) | 1.050 | 16.45 | 17.27 |
| mo049 | h | Oficial 1ª montador de aislamientos. (man de obra) | 0.069 | 15.28 | 1.05 |
| mo092 | h | Axudante montador de aislamientos. (man de obra) | 0.069 | 14.65 | 1.01 |
| % | % | Costes directos complementarios | 2 % | 19.33 | 0.39 |
|  |  | Custos directos |  |  | 19.72 |
