# Panel acústico autoportante de lá de rocha volcánica, de 1200x300x40 mm, cor branca, suspendido del techo mediante varillas (no incluidas en este precio)

- Propiedade do arquivo: CYPE INGENIEROS, S.A.
- Formato: FIEBDC-3/2002
- Divisa: EUR
- Custos indirectos: 3.00 %
- Gastos xerais: 13.00 %
- Beneficio industrial: 6.00 %
- IVE: 16.00 %

## N Illamentos e impermeabilizacións

### NA Illamentos

#### NAT Falsos teitos

**NAT100** Ude Panel acústico autoportante de lá de rocha volcánica, de 1200x300x40 mm, cor branca, suspendido del techo mediante varillas (no incluidas en este precio).
Subministración e montaxe de panel acústico autoportante de lá de rocha volcánica, de 1200x300x40 mm, revestido polas dúas caras cun velo mineral de cor branca, acabado cun marco metálico lacado en cor branca, suspendido del techo mediante varillas (no incluidas en este precio).
Inclúe: Colocación do illamento.
Criterio de medición de proxecto: Número de unidades previstas, segundo documentación gráfica de Proxecto.
Criterio de medición de obra: Medirase o número de unidades realmente executadas segundo especificacións do Proxecto.

| Código | Ud | Descrición | Rendemento | Prezo | Importe |
|---|---|---|---|---|---|
| mt12par130aay | Ude | Panel acústico autoportante de lá de rocha volcánica, de 1200x300x40 mm, revestido polas dúas caras cun velo mineral de cor branca, acabado cun marco metálico lacado en cor branca. (material) | 1.000 | 38.56 | 38.56 |
| op00tal010 |  | Taladro. | 1.000 | 0.00 | 0.00 |
| op00ato010 |  | Atornillador. | 1.000 | 0.00 | 0.00 |
| mo049 | h | Oficial 1ª montador de aislamientos. (man de obra) | 0.294 | 15.28 | 4.49 |
| mo092 | h | Axudante montador de aislamientos. (man de obra) | 0.049 | 14.65 | 0.72 |
| % | % | Costes directos complementarios | 2 % | 43.77 | 0.88 |
|  |  | Custos directos |  |  | 44.65 |
