# Lámina impermeabilizante

- Propiedade do arquivo: CYPE INGENIEROS, S.A.
- Formato: FIEBDC-3/2002
- Divisa: EUR
- Custos indirectos: 3.00 %
- Gastos xerais: 13.00 %
- Beneficio industrial: 6.00 %
- IVE: 16.00 %

## N Illamentos e impermeabilizacións

### NI Impermeabilizacións

#### NIN Solos

**NIN005** m² Lámina impermeabilizante, desolidarizante y difusora de vapor de agua de polietileno con estructura nervada y cavidades cuadradas en forma de cola de milano, de 3 mm de espesor, para impermeabilización y desolidarización bajo suelo cerámico o de piedra natural (non incluido neste prezo).
Suministro y colocación de lámina impermeabilizante, desolidarizante y difusora de vapor de agua de polietileno con estructura nervada y cavidades cuadradas en forma de cola de milano, de 3 mm de espesor, revestida de xeotextil non tecido nunha da súas caras, para impermeabilización y desolidarización bajo suelo cerámico o de piedra natural (non incluido neste prezo), fijada al soporte con adhesivo cementoso normal, C1, gris, extendido con llana dentada. Incluso p/p de preparación de la superficie soporte, cortes, selado de xuntas con adhesivo bicomponente e banda de reforzo.
Inclúe: Corte y preparación de la impermeabilización. Estendido do adhesivo cementoso sobre a superficie soporte. Colocación da impermeabilización. Selado de xuntas.
Criterio de medición de proxecto: Superficie medida segundo documentación gráfica de Proxecto.
Criterio de medición de obra: Medirase a superficie realmente executada segundo especificacións do Proxecto.

| Código | Ud | Descrición | Rendemento | Prezo | Importe |
|---|---|---|---|---|---|
| mt09mcr021g | kg | Adhesivo cementoso normal, C1, segundo UNE-EN 12004, cor gris. (material) | 2.000 | 0.35 | 0.70 |
| mt15res300a | m² | Lámina impermeabilizante, desolidarizante y difusora de vapor de agua de polietileno con estructura nervada y cavidades cuadradas en forma de cola de milano, de 3 mm de espesor, revestida de xeotextil non tecido nunha da súas caras, fornecida en rolos de 30 m de lonxitude. (material) | 1.050 | 14.05 | 14.75 |
| mt15res060a | kg | Adhesivo bicomponente, a base de resinas acrílicas en dispersión acuosa e po de cemento, para o selado de xuntas. (material) | 0.300 | 7.65 | 2.30 |
| mt15res020ab | m | Banda de reforzo, de 125 mm de anchura e 0,1 mm de espesor, para lámina impermeabilizante flexible de polietileno, con ambas as dúas caras revestidas de xeotextil non tecido, fornecida en rolos de 30 m de lonxitude. (material) | 0.600 | 2.85 | 1.71 |
| mt15res020ce | m | Banda de reforzo, de 250 mm de anchura e 0,1 mm de espesor, para lámina impermeabilizante flexible de polietileno, con ambas as dúas caras revestidas de xeotextil non tecido, fornecida en rolos de 30 m de lonxitude. (material) | 0.600 | 5.04 | 3.02 |
| mo027 | h | Oficial 1ª aplicador de láminas impermeabilizantes. (man de obra) | 0.099 | 15.28 | 1.51 |
| mo062 | h | Axudante aplicador de láminas impermeabilizantes. (man de obra) | 0.099 | 14.65 | 1.45 |
| % | % | Costes directos complementarios | 2 % | 25.44 | 0.51 |
|  |  | Custos directos |  |  | 25.95 |
