# Tabique pluvial de ata 12 m de altura, formado por placas asfálticas 10 ondas, de perfil ondulado e cor negra con sistema de fixación directa

- Propiedade do arquivo: CYPE INGENIEROS, S.A.
- Formato: FIEBDC-3/2002
- Divisa: EUR
- Custos indirectos: 3.00 %
- Gastos xerais: 13.00 %
- Beneficio industrial: 6.00 %
- IVE: 16.00 %

## N Illamentos e impermeabilizacións

### NI Impermeabilizacións

#### NIT Tabiques pluviais

**NIT020** m² Tabique pluvial de ata 12 m de altura, formado por placas asfálticas 10 ondas, de perfil ondulado e cor negra con sistema de fixación directa.
Subministración e montaxe de tabique pluvial de ata 12 m de altura, formado por placas asfálticas 10 ondas, de perfil ondulado e cor negra, formadas por fibras minerais e vexetais saturadas cunha emulsión bituminosa a altas temperaturas, disposición das placas en fiadas traspasadas e fixadas á parede medianeira directamente sobre o soporte cerámico con cravos ocos. Incluso p/p de accesorios, remates e elementos de fixación. Totalmente montado.
Inclúe: Preparación e limpeza do soporte. Corte e presentación das placas do tabique. Colocación, en sentido ascendente, das placas. Resolución do perímetro interior e exterior do elemento. Suxección das placas. Repasos e limpeza.
Criterio de medición de proxecto: Superficie medida segundo documentación gráfica de Proxecto.
Criterio de medición de obra: Medirase a superficie realmente executada segundo especificacións do Proxecto.

| Código | Ud | Descrición | Rendemento | Prezo | Importe |
|---|---|---|---|---|---|
| mt13lpo010ca | m² | Placa asfáltica 10 ondas de perfil ondulado e cor negra, formada por fibras minerais e vexetais saturadas cunha emulsión bituminosa a altas temperaturas, segundo UNE-EN 534. (material) | 1.100 | 7.46 | 8.21 |
| mt13lps030 | Ude | Parafuso galvanizado con taco de plástico e arandela chumbo/ferro, para fixación de placas sobre soporte cerámico. (material) | 6.000 | 0.10 | 0.60 |
| mt13lps020 | m | Remate perimetral de plancha galvanizada esmaltada, varias cores. (material) | 0.400 | 1.94 | 0.78 |
| mo047 | h | Oficial 1ª montador de sistemas de fachadas prefabricadas. (man de obra) | 0.148 | 15.28 | 2.26 |
| mo090 | h | Axudante montador de sistemas de fachadas prefabricadas. (man de obra) | 0.148 | 14.65 | 2.17 |
| % | % | Costes directos complementarios | 2 % | 14.02 | 0.28 |
|  |  | Custos directos |  |  | 14.30 |
