# Carpintería de aluminio lacado cor para porta practicable con chapa opaca, perfilería para tres ou máis follas, serie S-40x40, con marca de calidade QUALICOAT

- Propiedade do arquivo: CYPE INGENIEROS, S.A.
- Formato: FIEBDC-3/2002
- Divisa: EUR
- Custos indirectos: 3.00 %
- Gastos xerais: 13.00 %
- Beneficio industrial: 6.00 %
- IVE: 16.00 %

## P Particións

### PA Armarios

#### PAI De instalacións

**PAI020** m² Carpintería de aluminio lacado cor para porta practicable con chapa opaca, perfilería para tres ou máis follas, serie S-40x40, con marca de calidade QUALICOAT.
Subministración e montaxe de carpintería de aluminio lacado cor para porta practicable con chapa opaca, perfilería para tres ou máis follas, serie S-40x40, con marca de calidade QUALICOAT; composta por perfís extrusionados formando cercos e follas de 1,5 mm de espesura mínima en perfís estruturais, ferraxes de colgar e apertura, parafusería de aceiro inoxidable, elementos de estanqueidade, accesorios e utillaxes de mecanizado homologados. Incluso p/p de garras de fixación, selado perimetral de xuntas por medio dun cordón de silicona neutra, fechadura triangular, reixas de ventilación e axuste final en obra. Totalmente montada.
Inclúe: Marcado de puntos de fixación e aprombado do cerco. Fixación do cerco ó paramento. Selado de xuntas. Colocación da porta de rexistro. Colocación de ferraxes de peche e accesorios. Realización de probas de servizo.
Criterio de medición de proxecto: Superficie do oco a cerrar, medida segundo documentación gráfica de Proxecto.
Criterio de medición de obra: Medirase, con as dimensións do oco, a superficie realmente executada segundo especificacións do Proxecto.

| Código | Ud | Descrición | Rendemento | Prezo | Importe |
|---|---|---|---|---|---|
| mt25pfb011h | m² | Carpintería de aluminio lacado cor para porta practicable con chapa opaca, perfilería para tres ou máis follas, serie S-40x40, con marca de calidade QUALICOAT, ata p/p de fechadura triangular e grellas de ventilación. (material) | 1.000 | 86.25 | 86.25 |
| op00ato010 |  | Atornillador. | 1.000 | 0.00 | 0.00 |
| mo018 | h | Oficial 1ª construcción. (man de obra) | 0.167 | 15.28 | 2.55 |
| mo072 | h | Axudante construcción. (man de obra) | 0.167 | 14.65 | 2.45 |
| % | % | Costes directos complementarios | 2 % | 91.25 | 1.83 |
|  |  | Custos directos |  |  | 93.08 |
