# Axudas de albanalaría en edificio plurifamiliar, para infraestrutura común de telecomunicacións (ICT)

- Propiedade do arquivo: CYPE INGENIEROS, S.A.
- Formato: FIEBDC-3/2002
- Divisa: EUR
- Custos indirectos: 3.00 %
- Gastos xerais: 13.00 %
- Beneficio industrial: 6.00 %
- IVE: 16.00 %

## P Particións

### PY Axudas

#### PYA Axudas para instalacións

**PYA010** m² Axudas de albanalaría en edificio plurifamiliar, para infraestrutura común de telecomunicacións (ICT).
Repercusión por m² de superficie construída de obra de axudas de calquera traballo de albanalaría, necesarias para a correcta execución da infraestrutura común de telecomunicacións (ICT) formada por: acometida, canalizacións e rexistro de enlace, recintos, canalizacións e rexistros principais e secundarios, rexistros de terminación de rede, canalización interior de usuario, rexistros de paso e rexistros de toma, en edificio plurifamiliar, ata p/p de elementos comúns. Ata material auxiliar para realizar todos aqueles traballos de apertura e tapado de rozas, apertura de ocos en tabiquería, muros, forxados e lousas, para o paso de instalacións, fixación de soportes, recibidos e remates precisos para a correcta montaxe da instalación.
Inclúe: Traballos de apertura e tapado de rozas. Apertura de buracos en paramentos, muros, forxados e lousas, para o paso de instalacións. Colocación de pasatubos. Colocación e recibido de caixas para elementos empotrados. Selado de buracos e ocos de paso de instalacións.
Criterio de medición de proxecto: Superficie construida, medida segundo documentación gráfica de Proxecto.
Criterio de medición de obra: Medirase a superficie realmente executada segundo especificacións do Proxecto.

| Código | Ud | Descrición | Rendemento | Prezo | Importe |
|---|---|---|---|---|---|
| mq05per010 | h | Perforadora con corona diamantada y soporte. (maquinaria) | 0.005 | 24.93 | 0.12 |
| op00roz010 |  | Rozadora. | 1.000 | 0.00 | 0.00 |
| op00ato010 |  | Atornillador. | 1.000 | 0.00 | 0.00 |
| mo051 | h | Oficial 2ª construcción. (man de obra) | 0.018 | 15.05 | 0.27 |
| mo104 | h | Peón ordinario construcción. (man de obra) | 0.045 | 13.97 | 0.63 |
| % | % | Costes directos complementarios | 4 % | 1.02 | 0.04 |
|  |  | Custos directos |  |  | 1.06 |
