# Bancada de apoio de maquinaria

- Propiedade do arquivo: CYPE INGENIEROS, S.A.
- Formato: FIEBDC-3/2002
- Divisa: EUR
- Custos indirectos: 3.00 %
- Gastos xerais: 13.00 %
- Beneficio industrial: 6.00 %
- IVE: 16.00 %

## P Particións

### PY Axudas

#### PYB Bancadas

**PYB010** Ude Bancada de apoio de maquinaria, de formigón armado, de 150x100x16 cm, formada por formigón HA-25/B/20/IIa fabricado en central, e verquido dende camión e malla electrosoldada ME 20x20 Ø 5-5 B 500 T 6x2,20 UNE-EN 10080.
Formación de bancada de apoio de maquinaria, de formigón armado, de 150x100x16 cm, formada por formigón HA-25/B/20/IIa fabricado en central, e verquido dende camión, ME 20x20 Ø5-5 B 500 T 6x2,20 UNE-EN 10080, marco perimetral de perfil de aceiro laminado en quente e capa separadora de xeotextil non tecido. Mesmo montaxe, desmonte e retirada de todo o material auxiliar, unha vez que a peza estrutural estea en condicións de soportar os esforzos. Sen incluír amortecedores nin elementos antivibratorios.
Inclúe: Replanteo e trazado da bancada. Colocación da membrana xeotéxtil. Colocación e fixación do marco. Colocación das armaduras con separadores homologados. Vertido e compactación do formigón. Regleado e nivelación da capa de compresión. Curado do formigón.
Criterio de medición de proxecto: Número de unidades previstas, segundo documentación gráfica de Proxecto.
Criterio de medición de obra: Medirase o número de unidades realmente executadas segundo especificacións do Proxecto.

| Código | Ud | Descrición | Rendemento | Prezo | Importe |
|---|---|---|---|---|---|
| mt14gsa010d | m² | Xeotextil no tecido sintético, termosoldado, de polipropileno-polietileno, de 125 g/m². (material) | 1.760 | 1.34 | 2.36 |
| mt07ala135ea | m | Perfil de aceiro UNE-EN 10025 S275JR, serie UPN 160, laminado en quente, para aplicacións estructurais. Elaborado en taller e colocado en obra. (material) | 5.000 | 18.82 | 94.10 |
| mt07ame010d | m² | Malla electrosoldada ME 20x20 Ø 5-5 B 500 T 6x2,20 UNE-EN 10080. (material) | 1.650 | 1.53 | 2.52 |
| mt10haf010nea | m³ | Formigón HA-25/B/20/IIa, fabricado en central. (material) | 0.264 | 74.27 | 19.61 |
| au00auh020 |  | Canaleta para vertido del hormigón. | 1.000 | 0.00 | 0.00 |
| au00auh040 |  | Vibrador de formigón, eléctrico. | 1.000 | 0.00 | 0.00 |
| mo040 | h | Oficial 1ª estructurista. (man de obra) | 0.258 | 15.28 | 3.94 |
| mo083 | h | Axudante estructurista. (man de obra) | 0.258 | 14.65 | 3.78 |
| % | % | Costes directos complementarios | 2 % | 126.31 | 2.53 |
|  |  | Custos directos |  |  | 128.84 |
