# Limpeza periódica de obra, en vivenda unifamiliar

- Propiedade do arquivo: CYPE INGENIEROS, S.A.
- Formato: FIEBDC-3/2002
- Divisa: EUR
- Custos indirectos: 3.00 %
- Gastos xerais: 13.00 %
- Beneficio industrial: 6.00 %
- IVE: 16.00 %

## P Particións

### PY Axudas

#### PYL Limpeza de obra

**PYL010** m² Limpeza periódica de obra, en vivenda unifamiliar.
Repercusión por m² de superficie construída de obra das horas de peón ordinario dedicadas á limpeza periódica dá obra, en vivenda unifamiliar, trala terminación dos diferentes oficios que interveñen durante a execución da obra, e non teñan incluída a limpeza no seu prezo. Ata p/p de provisión, retirada e carga manual de restos sobre camión ou colector.
Inclúe: Traballos de limpeza. Retirada e provisión dos restos xerados. Carga manual dos restos xerados sobre camión ou contedor.
Criterio de medición de proxecto: Superficie construida, medida segundo documentación gráfica de Proxecto.
Criterio de medición de obra: Medirase a superficie realmente executada segundo especificacións do Proxecto.

| Código | Ud | Descrición | Rendemento | Prezo | Importe |
|---|---|---|---|---|---|
| mo104 | h | Peón ordinario construcción. (man de obra) | 0.118 | 13.97 | 1.65 |
| % | % | Costes directos complementarios | 2 % | 1.65 | 0.03 |
|  |  | Custos directos |  |  | 1.68 |
