# Colocación y fijación de premarco metálico

- Propiedade do arquivo: CYPE INGENIEROS, S.A.
- Formato: FIEBDC-3/2002
- Divisa: EUR
- Custos indirectos: 3.00 %
- Gastos xerais: 13.00 %
- Beneficio industrial: 6.00 %
- IVE: 16.00 %

## P Particións

### PY Axudas

#### PYR Recibidos

**PYR030** Ude Colocación y fijación de premarco metálico, mediante recibido al paramento de las patillas de anclaje con mortero de cemento hidrófugo M-5, para fijar posteriormente, sobre él, el marco de la carpintería exterior de ata 2 m² de superficie.
Colocación y fijación de premarco de aluminio o de acero galvanizado, mediante recibido al paramento de las patillas de anclaje con mortero de cemento hidrófugo M-5, para fijar posteriormente, sobre él, el marco de la carpintería exterior de ata 2 m² de superficie. Incluso p/p de replanteo, apertura y tapado de huecos para los anclajes, nivelado y aplomado.
Inclúe: Replanteo. Apertura de ocos. Nivelación e achumbado. Tapado de huecos.
Criterio de medición de proxecto: Número de unidades previstas, segundo documentación gráfica de Proxecto.
Criterio de medición de obra: Medirase o número de unidades realmente executadas segundo especificacións do Proxecto.

| Código | Ud | Descrición | Rendemento | Prezo | Importe |
|---|---|---|---|---|---|
| mt09moe010a | m³ | Morteiro de cemento CEM II/B-P 32,5 N, hidrófugo, tipo M-5, confecionado na obra con 250 kg/m³ de cemento e unha proporción en volume 1/6. (material) | 0.010 | 126.83 | 1.27 |
| mo018 | h | Oficial 1ª construcción. (man de obra) | 0.887 | 15.28 | 13.55 |
| mo104 | h | Peón ordinario construcción. (man de obra) | 0.887 | 13.97 | 12.39 |
| % | % | Costes directos complementarios | 2 % | 27.21 | 0.54 |
|  |  | Custos directos |  |  | 27.75 |
