# Cuberta plana transitable

- Propiedade do arquivo: CYPE INGENIEROS, S.A.
- Formato: FIEBDC-3/2002
- Divisa: EUR
- Custos indirectos: 3.00 %
- Gastos xerais: 13.00 %
- Beneficio industrial: 6.00 %
- IVE: 16.00 %

## Q Cubertas

### QA Planas

#### QAB Transitables non ventiladas

**QAB012** m² Cuberta plana transitable, non ventilada, con solado fixo, tipo invertida, pendente do 1% ó 5%, para tráfico peonil privado, composta de: formación de pendentes: arxila expandida de 350 kg/m³ de densidade, vertida en seco e consolidada na súa superficie con calea de cemento, con espesor medio de 10 cm; capa separadora baixo impermeabilización: xeotextil de fibras de poliéster (300 g/m²); impermeabilización monocapa non adherida: lámina impermeabilizante flexible, tipo PVC-P(fv), de 1,2 mm de espesor, con armadura de veo de fibra de vidro, fixada en solapes e bordos mediante soldaxe termoplástica; capa separadora baixo illamento: xeotextil de fibras de poliéster (300 g/m²); illamento térmico: panel ríxido de poliestireno extruido, de superficie lisa e mecanizado lateral a media madeira, de 50 mm de espesor, resistencia a compresión >= 300 kPa; capa separadora baixo protección: xeotextil de fibras de poliéster (200 g/m²); capa de protección: baldosas de gres rústico 4/3/-/E, 20x20 cm colocadas en capa fina con adhesivo cementoso normal, C1, gris, sobre capa de regularización de morteiro M-5, rexuntadas con morteiro de xuntas cementoso con resistencia elevada á abrasión e absorción de auga reducida, CG2, para xunta aberta (entre 3 e 15 mm), coa mesma tonalidade das pezas.
Formación de cuberta plana transitable, non ventilada, con solado fixo, tipo invertida, pendente do 1% ó 5%, para tráfico peonil privado, composta dos seguintes elementos: FORMACIÓN DE PENDENTES: mediante encintado de limatesas, limahoyas e xuntas con maestras de ladrillo cerámico oco dobre e capa de 10 cm de espesor medio a base de arxila expandida de 350 kg/m³ de densidade, vertida en seco e consolidada na súa superficie con calea de cemento, proporcionando unha resistencia á compresión de 1 MPa e cunha condutividade térmica de 0,087 W/(mK); acabado con capa de regularización de morteiro de cemento M-5 de 4 cm de espesor, fratasada e limpa; CAPA SEPARADORA BAIXO IMPERMEABILIZACIÓN: xeotextil no tecido composto por fibras de poliéster unidas por aguxeteado, cunha masa superficial de 300 g/m²; IMPERMEABILIZACIÓN: tipo monocapa, non adherida, formada por unha lámina impermeabilizante flexible, tipo PVC-P(fv), de 1,2 mm de espesor, con armadura de veo de fibra de vidro, colocada solta sobre a capa separadora, fixada en solapes mediante soldaxe termoplástica, e nos bordes soldada a perfís colaminados de chapa e PVC-P; CAPA SEPARADORA BAIXO ILLAMENTO: xeotextil no tecido composto por fibras de poliéster unidas por aguxeteado, cunha masa superficial de 300 g/m²; ILLAMENTO TÉRMICO: panel ríxido de poliestireno extruido, de superficie lisa e mecanizado lateral a media madeira, de 50 mm de espesor, resistencia a compresión >= 300 kPa, resistencia térmica 1,5 m²K/W, conductividade térmica 0,034 W/(mK); CAPA SEPARADORA BAIXO PROTECCIÓN: xeotextil no tecido composto por fibras de poliéster unidas por aguxeteado, cunha masa superficial de 200 g/m²; CAPA DE PROTECCIÓN: Pavimento de baldosas de gres rústico 4/0/-/E (pavimentos para tránsito peonil medio, tipo 4; solos exteriores e solos con requisitos específicos, tipo 3; exterior, tipo -/E), 20x20 cm colocadas en capa fina con adhesivo cementoso normal, C1 sen ningunha característica adicional, cor gris, sobre unha capa de regularización de morteiro M-5 de 4 cm de espesor, rexuntadas con morteiro de xuntas cementoso con resistencia elevada á abrasión e absorción de auga reducida, CG2, para xunta aberta (entre 3 e 15 mm), coa mesma tonalidade das pezas. Ata p/p de crucetas de PVC, faxeado de xuntas e puntos singulares, formación e selado de xuntas de pavimento e perimetrais, e limpeza final.
Inclúe: Todas. Replanteo dos puntos singulares. Replanteo das pendentes e trazado de limatesas, limagoias e xuntas. Formación de pendentes mediante encintado de limatesas, limahoyas e xuntas con maestras de ladrillo. Recheo de xuntas con poliestireno expandido. Vertedura en seco da arxila expandida ata acadar o nivel de coroación das mestras, e consolidación con calea de cemento. Vertido, extendido y regleado del mortero de regularización. Colocación da capa separadora baixo impermeabilización. Limpeza e preparación da superficie na que aplicarase a lámina de PVC. Colocación de perfís de fixación nos bordos. Colocación da impermeabilización. Colocación da capa separadora baixo illamento. Revisión da superficie base na que se realiza a fixación do illamento dacordo coas esixencias da técnica a empregar. Corte, axuste e colocación do illamento. Colocación da capa separadora baixjo protección. Vertido, extendido y regleado del material de agarre o nivelación. Replanteo de las juntas del pavimento. Replanteo do pavimento e faxeado de xuntas e puntos singulares. Colocación das baldosas con xunta aberta. Selado de xuntas de pavimento e perimetrais. Rexuntado do pavimento.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 4.000 | 0.10 | 0.40 |
| mt01arl030 | m³ | Arxila expandida, de 350 kg/m³ de densidade e granulometría comprendida entre 8 e 16 mm, subministrada en sacos. (material) | 0.100 | 59.50 | 5.95 |
| mt09lec020b | m³ | Leitada de cemento 1/3 CEM II/B-P 32,5 N. (material) | 0.010 | 105.10 | 1.05 |
| mt16pea020b | m² | Panel ríxido de poliestireno expandido, segundo UNE-EN 13163, mecanizado lateral recto, de 20 mm de espesor, resistencia térmica 0,55 m²K/W, conductividade térmica 0,036 W/(mK), para xunta de dilatación. (material) | 0.010 | 1.34 | 0.01 |
| mt09mor010c | m³ | Morteiro de cemento CEM II/B-P 32,5 N tipo M-5, confecionado na obra con 250 kg/m³ de cemento e unha proporción en volume 1/6. (material) | 0.040 | 115.30 | 4.61 |
| mt14gsa020d | m² | Xeotextil no tecido composto por fibras de poliéster unidas por aguxeteado, cunha masa superficial de 300 g/m² e unha apertura de cono ó ensaio de perforación dinámica segundo UNE-EN ISO 13433 inferior a 25 mm. Segundo UNE-EN 13252. (material) | 1.050 | 1.56 | 1.64 |
| mt15dan010bj | m² | Lámina impermeabilizante flexible, tipo PVC-P(fv), de 1,2 mm de espesor, con armadura de veo de fibra de vidro, segundo UNE-EN 13956. (material) | 1.050 | 7.75 | 8.14 |
| mt15dan020c | m | Perfil colaminado de chapa de aceiro e PVC-P, plano, para remate de impermeabilización con láminas de PVC-P, nos extremos das láminas e en encontros con elementos verticais. (material) | 0.400 | 2.73 | 1.09 |
| mt14gsa020d | m² | Xeotextil no tecido composto por fibras de poliéster unidas por aguxeteado, cunha masa superficial de 300 g/m² e unha apertura de cono ó ensaio de perforación dinámica segundo UNE-EN ISO 13433 inferior a 25 mm. Segundo UNE-EN 13252. | 1.050 | 1.56 | 1.64 |
| mt16pxa010j | m² | Panel ríxido de poliestireno extruido, segundo UNE-EN 13164, de superficie lisa e mecanizado lateral a media madeira, de 50 mm de espesor, resistencia a compresión >= 300 kPa, resistencia térmica 1,5 m²K/W, conductividade térmica 0,034 W/(mK), Euroclase E de reacción ó lume, con código de designación XPS-EN 13164-T1-CS(10/Y)300-DLT(2)5-CC(2/1,5/50)125-DS(TH)-WL(T)0,7-WD(V)3-FT2. (material) | 1.050 | 11.93 | 12.53 |
| mt14gsa020c | m² | Xeotextil no tecido composto por fibras de poliéster unidas por aguxeteado, cunha masa superficial de 200 g/m² e unha apertura de cono ó ensaio de perforación dinámica segundo UNE-EN ISO 13433 inferior a 25 mm. Segundo UNE-EN 13252. (material) | 1.050 | 1.04 | 1.09 |
| mt09mor010c | m³ | Morteiro de cemento CEM II/B-P 32,5 N tipo M-5, confecionado na obra con 250 kg/m³ de cemento e unha proporción en volume 1/6. | 0.040 | 115.30 | 4.61 |
| mt09mcr021g | kg | Adhesivo cementoso normal, C1, segundo UNE-EN 12004, cor gris. (material) | 4.000 | 0.35 | 1.40 |
| mt18bcr010pAa800 | m² | Baldosa cerámica de gres rústico 4/3/-/E, 20x20 cm, 8,00€/m², segundo UNE-EN 14411. (material) | 1.050 | 8.00 | 8.40 |
| mt18rcr010a300 | m | Rodapé cerámico de gres rústico, 7 cm, 3,00€/m. (material) | 0.400 | 3.00 | 1.20 |
| mt09mcr070a | kg | Morteiro de juntas cementoso con resistencia elevada á abrasión e absorción de auga reducida, CG2, para xunta aberta entre 3 e 15 mm, segundo UNE-EN 13888. (material) | 0.300 | 0.99 | 0.30 |
| op00pis010 |  | Pistola de aire caliente para soldadura de materiales termoplásticos. | 1.000 | 0.00 | 0.00 |
| mo018 | h | Oficial 1ª construcción. (man de obra) | 0.325 | 15.28 | 4.97 |
| mo104 | h | Peón ordinario construcción. (man de obra) | 0.325 | 13.97 | 4.54 |
| mo027 | h | Oficial 1ª aplicador de láminas impermeabilizantes. (man de obra) | 0.177 | 15.28 | 2.70 |
| mo062 | h | Axudante aplicador de láminas impermeabilizantes. (man de obra) | 0.177 | 14.65 | 2.59 |
| mo049 | h | Oficial 1ª montador de aislamientos. (man de obra) | 0.049 | 15.28 | 0.75 |
| mo092 | h | Axudante montador de aislamientos. (man de obra) | 0.049 | 14.65 | 0.72 |
| mo021 | h | Oficial 1ª solador. (man de obra) | 0.393 | 15.28 | 6.01 |
| mo056 | h | Axudante solador. (man de obra) | 0.197 | 14.65 | 2.89 |
| % | % | Costes directos complementarios | 2 % | 79.23 | 1.58 |
|  |  | Custos directos |  |  | 80.81 |
