# Cuberta plana transitable

- Propiedade do arquivo: CYPE INGENIEROS, S.A.
- Formato: FIEBDC-3/2002
- Divisa: EUR
- Custos indirectos: 3.00 %
- Gastos xerais: 13.00 %
- Beneficio industrial: 6.00 %
- IVE: 16.00 %

## Q Cubertas

### QA Planas

#### QAC Transitables ventiladas

**QAC011** m² Cuberta plana transitable, ventilada, con solado fixo, tipo convencional, pendente do 1% ó 5%, para tráfico peonil privado, composta de: formación de pendentes: taboeiro cerámico oco machifemiado de 80x25x3,5 cm apoiado sobre tabiques alixeirados de ladrillo cerámico oco de 24x11,5x8 cm, dispostos cada 80 cm e con 30 cm de altura media; illamento térmico: feltro illante de lá de rocha volcánica, segundo UNE-EN 13162, revestido por unha das súas caras cun complexo de papel kraft con polietileno que actúa como barreira de vapor, de 80 mm de espesor; impermeabilización monocapa adherida: lámina impermeabilizante flexible tipo EVAC, composta de unha dobre folla de poliolefina termoplástica con acetato de vinil etileno, con ambas as dúas caras revestidas de fibras de poliéster non tecidas, de 0,8 mm de espesor e 600 g/m², totalmente adherida con adhesivo cementoso mellorado C2 E; capa de protección: baldosas de gres rústico 4/3/-/E, 20x20 cm colocadas en capa fina con adhesivo cementoso normal, C1, gris, sobre capa de regularización de morteiro M-5, rexuntadas con morteiro de xuntas cementoso con resistencia elevada á abrasión e absorción de auga reducida, CG2, para xunta aberta (entre 3 e 15 mm), coa mesma tonalidade das pezas.
Formación de cuberta plana transitable, ventilada, con solado fixo, tipo convencional, pendente do 1% ó 5%, para tráfico peonil privado, composta dos seguintes elementos: FORMACIÓN DE PENDIENTES: soleira de taboeiro cerámico oco machifemiado de 80x25x3,5 cm cunha capa de regularización de morteiro de cemento M-5 de 3 cm de espesor e acabado fratasado, apoiada sobre tabiques alixeirados de ladrillo cerámico oco de 24x11,5x8 cm, recibido con morteiro de cemento M-5, dispostos cada 80 cm e con 30 cm de altura media, rematados superiormente con mestras de morteiro de cemento M-5; ILLAMENTO TÉRMICO: feltro illante de lá de rocha volcánica, segundo UNE-EN 13162, revestido por unha das súas caras cun complexo de papel kraft con polietileno que actúa como barreira de vapor, de 80 mm de espesor, resistencia térmica 1,9 m²K/W, conductividade térmica 0,042 W/(mK); IMPERMEABILIZACIÓN: tipo monocapa, adherida, formada por unha lámina impermeabilizante flexible tipo EVAC, composta de unha dobre folla de poliolefina termoplástica con acetato de vinil etileno, con ambas as dúas caras revestidas de fibras de poliéster non tecidas, de 0,8 mm de espesor e 600 g/m², fijada al soporte en toda su superficie mediante adhesivo cementoso mellorado C2 E, e solapes fijados con adhesivo cementoso mellorado C2 E S1; CAPA DE PROTECCIÓN: Pavimento de baldosas de gres rústico 4/0/-/E (pavimentos para tránsito peonil medio, tipo 4; solos exteriores e solos con requisitos específicos, tipo 3; exterior, tipo -/E), 20x20 cm colocadas en capa fina con adhesivo cementoso normal, C1 sen ningunha característica adicional, cor gris, sobre unha capa de regularización de morteiro M-5 de 4 cm de espesor, rexuntadas con morteiro de xuntas cementoso con resistencia elevada á abrasión e absorción de auga reducida, CG2, para xunta aberta (entre 3 e 15 mm), coa mesma tonalidade das pezas. Ata p/p de crucetas de PVC, faxeado de xuntas e puntos singulares, formación e selado de xuntas de pavimento e perimetrais, e limpeza final.
Inclúe: Todas. Replanteo dos puntos singulares. Replanteo das pendentes e trazado de limatesas, limagoias e xuntas. Formación de pendentes mediante encintado de limatesas, limahoyas e xuntas con maestras de ladrillo. Recheo de xuntas con poliestireno expandido. Execución dos tabiques alixeirados. Revisión da superficie base na que se realiza a fixación do illamento dacordo coas esixencias da técnica a empregar. Corte, axuste e colocación do illamento. Execución do taboleiro cerámico machifemiado sobre os tabiques alixeirados. Verquido, extendido e regleado da capa de morteiro de regularización. Limpeza e preparación da superficie na que se aplicará a membrana. Aplicación do adhesivo cementoso. Colocación da xeomembrana. Vertido, extendido y regleado del material de agarre o nivelación. Replanteo das xuntas do pavimento. Replanteo do pavimento e faxeado de xuntas e puntos singulares. Colocación das baldosas con xunta aberta. Selado de xuntas de pavimento e perimetrais. Rexuntado do pavimento.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 12.000 | 0.10 | 1.20 |
| mt09mor010c | m³ | Morteiro de cemento CEM II/B-P 32,5 N tipo M-5, confecionado na obra con 250 kg/m³ de cemento e unha proporción en volume 1/6. (material) | 0.015 | 115.30 | 1.73 |
| mt16pea020b | m² | Panel ríxido de poliestireno expandido, segundo UNE-EN 13163, mecanizado lateral recto, de 20 mm de espesor, resistencia térmica 0,55 m²K/W, conductividade térmica 0,036 W/(mK), para xunta de dilatación. (material) | 0.010 | 1.34 | 0.01 |
| mt16lra040a | m² | Feltro illante de lá de rocha volcánica, segundo UNE-EN 13162, revestido por unha das súas caras cun complexo de papel kraft con polietileno que actúa como barreira de vapor, de 80 mm de espesor, resistencia térmica 1,9 m²K/W, conductividade térmica 0,042 W/(mK). (material) | 1.200 | 3.41 | 4.09 |
| mt04lvg020b | Ude | Taboleiro cerámico oco machihembrado, para revestir, 80x25x3,5 cm, segundo UNE 67041. (material) | 5.000 | 0.48 | 2.40 |
| mt09mor010c | m³ | Morteiro de cemento CEM II/B-P 32,5 N tipo M-5, confecionado na obra con 250 kg/m³ de cemento e unha proporción en volume 1/6. | 0.030 | 115.30 | 3.46 |
| mt09mcr250a | kg | Adhesivo cementoso mellorado, C2 E, con tempo aberto ampliado, segundo UNE-EN 12004, para a fixación de xeomembranas, composto por cementos especiais, áridos seleccionados e resinas sintéticas. (material) | 4.000 | 0.70 | 2.80 |
| mt15rev010f | m² | Lámina impermeabilizante flexible tipo EVAC, composta de unha dobre folla de poliolefina termoplástica con acetato de vinil etileno, con ambas as dúas caras revestidas de fibras de poliéster non tecidas, de 0,8 mm de espesor e 600 g/m², segundo UNE-EN 13956. (material) | 1.100 | 12.51 | 13.76 |
| mt09mcr250b | kg | Adhesivo cementoso mellorado, C2 E S1, con tempo aberto ampliado e gran deformabilidade, segundo UNE-EN 12004, para a fixación de solapes de xeomembranas, composto por cementos especiais, áridos seleccionados e resinas sintéticas. (material) | 0.300 | 3.00 | 0.90 |
| mt09mor010c | m³ | Morteiro de cemento CEM II/B-P 32,5 N tipo M-5, confecionado na obra con 250 kg/m³ de cemento e unha proporción en volume 1/6. | 0.040 | 115.30 | 4.61 |
| mt09mcr021g | kg | Adhesivo cementoso normal, C1, segundo UNE-EN 12004, cor gris. (material) | 4.000 | 0.35 | 1.40 |
| mt18bcr010pAa800 | m² | Baldosa cerámica de gres rústico 4/3/-/E, 20x20 cm, 8,00€/m², segundo UNE-EN 14411. (material) | 1.050 | 8.00 | 8.40 |
| mt18rcr010a300 | m | Rodapé cerámico de gres rústico, 7 cm, 3,00€/m. (material) | 0.040 | 3.00 | 0.12 |
| mt09mcr070a | kg | Morteiro de juntas cementoso con resistencia elevada á abrasión e absorción de auga reducida, CG2, para xunta aberta entre 3 e 15 mm, segundo UNE-EN 13888. (material) | 0.300 | 0.99 | 0.30 |
| mo018 | h | Oficial 1ª construcción. (man de obra) | 0.767 | 15.28 | 11.72 |
| mo104 | h | Peón ordinario construcción. (man de obra) | 0.767 | 13.97 | 10.71 |
| mo027 | h | Oficial 1ª aplicador de láminas impermeabilizantes. (man de obra) | 0.128 | 15.28 | 1.96 |
| mo062 | h | Axudante aplicador de láminas impermeabilizantes. (man de obra) | 0.128 | 14.65 | 1.88 |
| mo049 | h | Oficial 1ª montador de aislamientos. (man de obra) | 0.049 | 15.28 | 0.75 |
| mo092 | h | Axudante montador de aislamientos. (man de obra) | 0.049 | 14.65 | 0.72 |
| mo021 | h | Oficial 1ª solador. (man de obra) | 0.393 | 15.28 | 6.01 |
| mo056 | h | Axudante solador. (man de obra) | 0.197 | 14.65 | 2.89 |
| % | % | Costes directos complementarios | 2 % | 81.82 | 1.64 |
|  |  | Custos directos |  |  | 83.46 |
