# Encontro de cuberta plana transitable

- Propiedade do arquivo: CYPE INGENIEROS, S.A.
- Formato: FIEBDC-3/2002
- Divisa: EUR
- Custos indirectos: 3.00 %
- Gastos xerais: 13.00 %
- Beneficio industrial: 6.00 %
- IVE: 16.00 %

## Q Cubertas

### QA Planas

#### QAF Puntos singulares

**QAF032** Ude Encontro de cuberta plana transitable, non ventilada, con solado fixo, tipo invertida con sumidoiro de PVC, de saída vertical, de 80 mm de diámetro fixado á lámina impermeabilizante (non incluida neste prezo) con soldaxe termoplástica.
Execución de encontro de cuberta plana transitable, non ventilada, con solado fixo, tipo invertida con sumidoiro de saída vertical, realizando un rebaixe en o soporte arredor do sumidoiro, en que se recibirá a lámina impermeabilizante de PVC (non incluída neste prezo) e colocación de sumidoiro de PVC, de saída vertical, de 80 mm de diámetro, rexilla plana, fixado á lámina impermeabilizante con soldadura termoplástica. Totalmente terminado.
Inclúe: Todas. Execución de rebaixe do soporte deredor do sumidoiro. Limpeza e preparación da superficie na que aplicarase a lámina de PVC. Colocación da peza de reforzo. Colocación do sumidoiro.
Criterio de medición de proxecto: Número de unidades previstas, segundo documentación gráfica de Proxecto.
Criterio de medición de obra: Medirase o número de unidades realmente executadas segundo especificacións do Proxecto.

| Código | Ud | Descrición | Rendemento | Prezo | Importe |
|---|---|---|---|---|---|
| mt15dan010bj | m² | Lámina impermeabilizante flexible, tipo PVC-P(fv), de 1,2 mm de espesor, con armadura de veo de fibra de vidro, segundo UNE-EN 13956. (material) | 1.050 | 7.75 | 8.14 |
| mt15dan100a | Ude | Sumidoiro de PVC, de saída vertical, de 80 mm de diámetro, rexilla plana. (material) | 1.000 | 11.15 | 11.15 |
| op00pis010 |  | Pistola de aire caliente para soldadura de materiales termoplásticos. | 1.000 | 0.00 | 0.00 |
| mo027 | h | Oficial 1ª aplicador de láminas impermeabilizantes. (man de obra) | 0.315 | 15.28 | 4.81 |
| mo062 | h | Axudante aplicador de láminas impermeabilizantes. (man de obra) | 0.315 | 14.65 | 4.61 |
| mo006 | h | Oficial 1ª fontaneiro. (man de obra) | 0.295 | 15.78 | 4.66 |
| % | % | Costes directos complementarios | 2 % | 33.37 | 0.67 |
|  |  | Custos directos |  |  | 34.04 |
