# Claraboia de cúpula fixa parabólica monovalva

- Propiedade do arquivo: CYPE INGENIEROS, S.A.
- Formato: FIEBDC-3/2002
- Divisa: EUR
- Custos indirectos: 3.00 %
- Gastos xerais: 13.00 %
- Beneficio industrial: 6.00 %
- IVE: 16.00 %

## Q Cubertas

### QL Lucernarios

#### QLC Claraboias prefabricadas

**QLC010** Ude Claraboia de cúpula fixa parabólica monovalva, de polimetilmetacrilato (PMMA), de base cadrada, luz de oco 40x40 cm, ata zócolo de 25 cm de altura, realizado con fábrica de ladrillo cerámico oco de 24x11,5x8, recibidos con morteiro de cemento.
Subministración e montaxe de claraboia de cúpula fixa parabólica monovalva, de polimetilmetacrilato (PMMA), de base cadrada, luz de oco 40x40 cm, ata zócolo de 25 cm de altura, realizado con fábrica de ladrillo cerámico oco de 24x11,5x8, recibidos con morteiro de cemento; fixación estanca de cúpula a obra con tirafondos e colocación de capuchóns protectores.
Inclúe: Todas. Colocación e fixación da cúpula ó zócolo de obra. Protección e impermeabilización rematando o zócalo. Colocación dos elementos de estanqueidade da xunta zócalo-cúpula. Colocación dos elementos de protección e estanqueidade das fixacións.
Criterio de medición de proxecto: Número de unidades previstas, segundo documentación gráfica de Proxecto.
Criterio de medición de obra: Medirase o número de unidades realmente executadas segundo especificacións do Proxecto.

| Código | Ud | Descrición | Rendemento | Prezo | Importe |
|---|---|---|---|---|---|
| mt14iea020c | kg | Imprimación asfáltica, tipo EB, UNE 104231. (material) | 0.406 | 2.16 | 0.88 |
| mt14lga010c | m² | Lámina de betún modificado con elastómero SBS LBM(SBS)-50/G-FP (150R), UNE-EN 13707, con armadura de feltro de poliéster reforzado e estabilizado de 150 g/m², con autoprotección mineral. (material) | 0.546 | 11.76 | 6.42 |
| mt04lac010c | Ude | Ladrillo cerámico oco (cubo), para revestir, 24x11,5x8 cm, segundo UNE-EN 771-1. (material) | 18.000 | 0.10 | 1.80 |
| mt09mor010c | m³ | Morteiro de cemento CEM II/B-P 32,5 N tipo M-5, confecionado na obra con 250 kg/m³ de cemento e unha proporción en volume 1/6. (material) | 0.006 | 115.30 | 0.69 |
| mt09mor010f | m³ | Morteiro de cemento CEM II/B-P 32,5 N tipo M-15, confecionado na obra con 450 kg/m³ de cemento e unha proporción en volume 1/3. (material) | 0.013 | 149.30 | 1.94 |
| mt21mat010abaa | Ude | Claraboia de cúpula fixa parabólica monovalva, de polimetilmetacrilato (PMMA), de base cadrada, luz de oco 40x40 cm. Segundo UNE-EN 1873. (material) | 1.000 | 47.78 | 47.78 |
| mt21cms010 | Ude | Material auxiliar para instalación, montaxe e fixación de claraboia prefabricada. (material) | 1.689 | 2.25 | 3.80 |
| op00amo010 |  | Amoladora o radial. | 1.000 | 0.00 | 0.00 |
| mo027 | h | Oficial 1ª aplicador de láminas impermeabilizantes. (man de obra) | 0.314 | 15.28 | 4.80 |
| mo062 | h | Axudante aplicador de láminas impermeabilizantes. (man de obra) | 0.314 | 14.65 | 4.60 |
| mo009 | h | Oficial 1ª montador. (man de obra) | 0.331 | 15.78 | 5.22 |
| mo075 | h | Axudante montador. (man de obra) | 0.982 | 14.65 | 14.39 |
| % | % | Costes directos complementarios | 2 % | 92.32 | 1.85 |
|  |  | Custos directos |  |  | 94.17 |
