# Tragaluz con tubo ríxido

- Propiedade do arquivo: CYPE INGENIEROS, S.A.
- Formato: FIEBDC-3/2002
- Divisa: EUR
- Custos indirectos: 3.00 %
- Gastos xerais: 13.00 %
- Beneficio industrial: 6.00 %
- IVE: 16.00 %

## Q Cubertas

### QL Lucernarios

#### QLT Mainel

**QLT010** Ude Tragaluz con tubo ríxido, Tubo Solar TWR "VELUX", de 35 cm de diámetro, para instalación en cubertas inclinadas con pendentes de 15° a 60° e tellado ondulado de tella, fibrocemento ou materiais similares, kit difusor con dobre panel acrílico illante, anel embelecedor interior de plástico de cor branca e 1 extensión ríxida de aluminio, ZTR "VELUX", de 62 cm de lonxitude e 35 cm de diámetro
Subministración e montaxe de tragaluz con tubo ríxido, Tubo Solar TWR "VELUX", de 35 cm de diámetro, para instalación en cubertas inclinadas con pendentes de 15° a 60° e tellado ondulado de tella, fibrocemento ou materiais similares, composto por un marco integrado de 43x43 cm con cerco de estanqueidade de poliuretano, babeiro de aluminio, tapa de vidro temprado de 4 mm, dous tubos ríxidos de aluminio de 62 cm de lonxitude e 35 cm de diámetro, dous cóbados regulables, kit difusor con dobre panel acrílico illante, anel embelecedor interior de plástico de cor branca e 1 extensión ríxida de aluminio, ZTR "VELUX", de 62 cm de lonxitude e 35 cm de diámetro; totalmente equipado e montado.
Inclúe: Todas. Replanteo. Presentación, aplomado e nivelación do marco. Atornillado dos elementos de fixación do marco. Selado de xuntas perimetrais. Colocación de accesorios.
Criterio de medición de proxecto: Número de unidades previstas, segundo documentación gráfica de Proxecto.
Criterio de medición de obra: Medirase o número de unidades realmente executadas segundo especificacións do Proxecto.

| Código | Ud | Descrición | Rendemento | Prezo | Importe |
|---|---|---|---|---|---|
| mt21trv010g | Ude | Tragaluz con tubo ríxido, Tubo Solar TWR "VELUX", de 35 cm de diámetro, para instalación en cubertas inclinadas con pendentes de 15° a 60° e tellado ondulado de tella, fibrocemento ou materiais similares, composto por un marco integrado de 43x43 cm con cerco de estanqueidade de poliuretano, babeiro de aluminio, tapa de vidro temprado de 4 mm, dous tubos ríxidos de aluminio de 62 cm de lonxitude e 35 cm de diámetro, dous cóbados regulables, kit difusor con doble panel acrílico illante e anel embelecedor interior, de plástico, de cor branca. (material) | 1.000 | 386.00 | 386.00 |
| mt21trv020c | Ude | Extensión ríxida de aluminio para tragaluz, ZTR "VELUX", de 62 cm de lonxitude e 35 cm de diámetro. (material) | 1.000 | 80.00 | 80.00 |
| mo009 | h | Oficial 1ª montador. (man de obra) | 1.180 | 15.78 | 18.62 |
| mo075 | h | Axudante montador. (man de obra) | 0.492 | 14.65 | 7.21 |
| % | % | Costes directos complementarios | 2 % | 491.83 | 9.84 |
|  |  | Custos directos |  |  | 501.67 |
