# Beirado decorativo formado por ladrillo aplantillado, peito de pomba

- Propiedade do arquivo: CYPE INGENIEROS, S.A.
- Formato: FIEBDC-3/2002
- Divisa: EUR
- Custos indirectos: 3.00 %
- Gastos xerais: 13.00 %
- Beneficio industrial: 6.00 %
- IVE: 16.00 %

## Q Cubertas

### QR Remates

#### QRA Aleiros

**QRA010** m Beirado decorativo formado por ladrillo aplantillado, peito de pomba.
Formación de beirado decorativo en tellado, formado por ladrillo aplantillado especial para aleiro, en forma de peito de pomba, recibido con morteiro de cemento M-5 e emboquillado de tellas con formigón en masa HM-20/B/12/I.
Inclúe: Todas. Replanteo e trazado no forxado dos elementos compoñentes do aleiro. Colocación dos ladrillos cerámicos. Vertido, extendido e regleado do formigón.
Criterio de medición de proxecto: Lonxitude do borde do faldón, medida por a súa cara exterior, segundo documentación gráfica de Proxecto.
Criterio de medición de obra: Medirase, polo seu mayor desenvolvemento lineal, a lonxitude realmente executada segundo especificacións do Proxecto.

| Código | Ud | Descrición | Rendemento | Prezo | Importe |
|---|---|---|---|---|---|
| mt05mpa011a | Ude | Ladrillo cerámico cara vista macizo prensado, peito de pomba, vermello, 24x12x5 cm, segundo UNE-EN 771-1. (material) | 18.000 | 0.63 | 11.34 |
| mt10hmf010Md | m³ | Formigón HM-20/B/12/I, fabricado en central. (material) | 0.010 | 72.57 | 0.73 |
| mt09mor010c | m³ | Morteiro de cemento CEM II/B-P 32,5 N tipo M-5, confecionado na obra con 250 kg/m³ de cemento e unha proporción en volume 1/6. (material) | 0.020 | 115.30 | 2.31 |
| op00amo010 |  | Amoladora o radial. | 1.000 | 0.00 | 0.00 |
| au00auh040 |  | Vibrador de formigón, eléctrico. | 1.000 | 0.00 | 0.00 |
| mo018 | h | Oficial 1ª construcción. (man de obra) | 0.590 | 15.28 | 9.02 |
| mo072 | h | Axudante construcción. (man de obra) | 0.590 | 14.65 | 8.64 |
| % | % | Costes directos complementarios | 2 % | 32.04 | 0.64 |
|  |  | Custos directos |  |  | 32.68 |
