# Cuberta inclinada de placas asfálticas 10 ondas, de perfil ondulado e cor negra, cunha pendente maior do 10%

- Propiedade do arquivo: CYPE INGENIEROS, S.A.
- Formato: FIEBDC-3/2002
- Divisa: EUR
- Custos indirectos: 3.00 %
- Gastos xerais: 13.00 %
- Beneficio industrial: 6.00 %
- IVE: 16.00 %

## Q Cubertas

### QT Inclinadas

#### QTF Placas de cuberta

**QTF030** m² Cuberta inclinada de placas asfálticas 10 ondas, de perfil ondulado e cor negra, cunha pendente maior do 10%.
Subministración e montaxe de cobertura de faldróns de cubertas inclinadas, cunha pendente maior do 10%, con placas asfálticas 10 ondas, de perfil ondulado e cor negra, formadas por fibras minerais e vexetais saturadas cunha emulsión bituminosa a altas temperaturas, fijadas mecánicamente a calquera tipo de correa estrutural (no incluida en este precio). Incluso p/p de traspasos, tornillos y elementos de fijación, accesorios, juntas, remates perimetrales y otras piezas de remate para la resolución de puntos singulares.
Inclúe: Todas. Replanteo das placas por faldón. Corte, preparación e colocación das placas. Execución de xuntas e perímetro. Fixación mecánica das placas. Resolución de puntos singulares con pezas de remate.
Criterio de medición de proxecto: Superficie medida en verdadeira magnitude, segundo documentación gráfica de Proxecto.
Criterio de medición de obra: Medirase, en verdadeira magnitude, a superficie realmente executada segundo especificacións do Proxecto.

| Código | Ud | Descrición | Rendemento | Prezo | Importe |
|---|---|---|---|---|---|
| mt13lpo010ca | m² | Placa asfáltica 10 ondas de perfil ondulado e cor negra, formada por fibras minerais e vexetais saturadas cunha emulsión bituminosa a altas temperaturas, segundo UNE-EN 534. (material) | 1.200 | 7.46 | 8.95 |
| mt13lpo040a | m | Cumio, cor negra, para cubertas de placas. (material) | 0.100 | 6.08 | 0.61 |
| mt13lpo020a | m | Remate perimetral para cubertas de placas. (material) | 0.100 | 5.04 | 0.50 |
| mt13lpo070a | Ude | Aireador de 86x47 cm, para cubertas de placas. (material) | 0.020 | 77.89 | 1.56 |
| op00ciz010 |  | Cizalla. | 1.000 | 0.00 | 0.00 |
| op00roe010 |  | Roedora. | 1.000 | 0.00 | 0.00 |
| mo046 | h | Oficial 1ª montador de cerramientos industriales. (man de obra) | 0.089 | 15.28 | 1.36 |
| mo089 | h | Axudante montador de cerramientos industriales. (man de obra) | 0.089 | 14.65 | 1.30 |
| % | % | Costes directos complementarios | 2 % | 14.28 | 0.29 |
|  |  | Custos directos |  |  | 14.57 |
