# Alicatado con azulexo liso

- Propiedade do arquivo: CYPE INGENIEROS, S.A.
- Formato: FIEBDC-3/2002
- Divisa: EUR
- Custos indirectos: 3.00 %
- Gastos xerais: 13.00 %
- Beneficio industrial: 6.00 %
- IVE: 16.00 %

## R Revestimentos

### RA Alicatados

#### RAG Cerámicos/Gres

**RAG011** m² Alicatado con azulexo liso, 1/0/-/-, 15x15 cm, 8 €/m², colocado sobre unha superficie soporte de fábrica en paramentos interiores, mediante morteiro de cemento M-5, sen xunta (separación entre 1,5 e 3 mm); con cantoneiras de PVC.
Subministración e colocación de alicatado con azulexo liso, 1/0/-/- (paramento, tipo 1; sen requisitos adicionais, tipo 0; ningún requisito adicional, tipo -/-), 15x15 cm, 8 €/m², recibido con morteiro de cemento M-5, estendido sobre toda a cara posterior da peza e axustado a punta de paleta, enchendo co mesmo morteiro os ocos que puidesen quedar. Ata p/p de preparación da superficie soporte mediante humedecido da fábrica, salpicado con morteiro de cemento fluído e repicado de a superficie de elementos de formigón (pilares, etc.); planeamento, cortes, cantoneiras de PVC, e xuntas; rexuntado con leitada de cemento branco, L, BL-V 22,5, para xunta mínima (entre 1,5 e 3 mm), coloreada con a mesma tonalidade das pezas; acabado e limpeza final.
Inclúe: Todas. Preparación da superficie soporte. Replanteo de niveis e disposición de baldosas. Colocación de mestras ou reglas. Preparación e aplicación do morteiro. Formación de xuntas de movimento. Colocación das baldosas. Execución de esquinas e rincóns. Rexuntado de baldosas. Acabado e limpeza final.
Criterio de medición de proxecto: Superficie medida segundo documentación gráfica de Proxecto, deducindo os ocos de superficie maior de 3 m². Non se incrementou a medición por roturas e recortes, xa que na descomposición considerouse un 5% máis de pezas.
Criterio de medición de obra: Medirase a superficie realmente executada segundo especificacións do Proxecto, deducindo os ocos de superficie maior de 3 m².

| Código | Ud | Descrición | Rendemento | Prezo | Importe |
|---|---|---|---|---|---|
| mt09mor010c | m³ | Morteiro de cemento CEM II/B-P 32,5 N tipo M-5, confecionado na obra con 250 kg/m³ de cemento e unha proporción en volume 1/6. (material) | 0.030 | 115.30 | 3.46 |
| mt19awa010 | m | Cantonera de PVC en esquinas alicatadas. (material) | 0.500 | 1.32 | 0.66 |
| mt19aba010aaa800 | m² | Baldosa cerámica de azulexo liso 1/0/-/-, 15x15 cm, 8,00€/m², segundo UNE-EN 14411. (material) | 1.050 | 8.00 | 8.40 |
| mt09lec010b | m³ | Leitada de cemento branco BL 22,5 X. (material) | 0.001 | 157.00 | 0.16 |
| op00sie030 |  | Sierra de disco de diamante, para mesa de trabajo, de corte húmedo. | 1.000 | 0.00 | 0.00 |
| op00amo010 |  | Amoladora o radial. | 1.000 | 0.00 | 0.00 |
| op00tal010 |  | Taladro. | 1.000 | 0.00 | 0.00 |
| mo022 | h | Oficial 1ª alicatador. (man de obra) | 0.325 | 15.28 | 4.97 |
| mo057 | h | Axudante alicatador. (man de obra) | 0.325 | 14.65 | 4.76 |
| % | % | Costes directos complementarios | 2 % | 22.41 | 0.45 |
|  |  | Custos directos |  |  | 22.86 |
